# Ausschreibung
Angebotsaufforderung (GAEB 90, DA83)
Vergabenummer: 2026-816W3-009
Eröffnung: 08.04.26 10:00
Ende der Zuschlagsfrist: 05.05.26
Währung: EUR
Auftraggeber: Wasserstraßen- und Schifffahrtsamt Spree-Havel

## Uferinstandsetzung an 8 Einzelstellen
Datum: 20.02.26

### Bereich 1 Baustelleneinrichtung und allgemeine Leistungen

#### Abschnitt 1.1 Baustelleneinrichtung und baubegleitende Leistungen

*Hinweis*
zu Folgeposition:

Position beinhaltet die mobile Videoüberwachung des
Baustellenbereiches über die gesamte Bauzeit mit
mobiler Stromversorgung und Notstrom

Alle Arbeiten sind vom Wasser aus unter laufendem
Verkehr im TeK durchzuführen. Es ist nur ein einlagiges
Liegen im Baubereich zulässig, jedes Liegen mit
Liegebreiten > 12 m ist nicht zulässig.

**1.1.10 Baustelle einrichten aller Abschnitte Fläche des AN Räumen nicht ges Oberboden n.ges. Zufahrt n.ges. Vers.d.AN Vorh.+Betr.n.ges.**
StL-Nr. 12120410112113101
Baustelle für die vertragsgemäße Durchführung der
Bauleistungen einrichten.
Soweit nicht für bestimmte Leistungen das Einrichten
der Baustelle als besonderer Ansatz im LV enthalten
ist, umfasst die Pauschale die Vergütung der Baustelleneinrichtung einschl. der Geräte, Gerüste und
dgl. für alle Bauleistungen.
Abschläge auf die Pauschale werden nach Leistungsstand der Baustelleneinrichtung vergütet.
sämtlicher Abschnitte des LV.
Einrichtungsfläche wird vom AG nicht zur Verfügung
gestellt.
Räumen der Einrichtungsfläche von Bewuchs und dessen
schadlose Beseitigung wird nicht gesondert vergütet.
Abschieben und seitliches Lagern von Oberboden im
Bereich der Einrichtungsfläche wird nicht gesondert
vergütet.
Herstellen einer Zufahrt zur Baustelle nach
Leistungsbeschreibung wird nicht gesondert vergütet.
Ver- und Entsorgungseinrichtungen herstellen.
Vorhalten, Unterhalten und Betreiben der Baustelleneinrichtung einschl. Geräte, Gerüste u. dgl. sind, soweit
nicht in der Pauschale enthalten, in die Einheitspreise
der betreffenden Teilleistungen einzurechnen.
Menge: 1,000 psch

*Hinweis*
zu Folgeposition:

Die Position gilt für das mehrfache Wiedereinrichten
der Baustelle bei Unterbrechungen von längerer Dauer.

**1.1.20 Baustelle wieder einrichten aller Abschnitte Fläche des AN Räumen nicht ges Oberboden n.ges. Zufahrt n.ges. Vers.d.AN Vorh.+Betr.n.ges.**
*** Bedarfsposition ohne GB
Baustelle für die vertragsgemäße Durchführung der
Bauleistungen nach Unterbrechungen wieder einrichten.
Soweit nicht für bestimmte Leistungen das Einrichten
der Baustelle als besonderer Ansatz im LV enthalten
ist, umfasst die Pauschale die Vergütung der Baustelleneinrichtung einschl. der Geräte, Gerüste und
dgl. für alle Bauleistungen.
Abschläge auf die Pauschale werden nach Leistungsstand der Baustelleneinrichtung vergütet.
sämtlicher Abschnitte des LV.
Einrichtungsfläche wird vom AG nicht zur Verfügung
gestellt.
Räumen der Einrichtungsfläche von Bewuchs und dessen
schadlose Beseitigung wird nicht gesondert vergütet.
Abschieben und seitliches Lagern von Oberboden im
Bereich der Einrichtungsfläche wird nicht gesondert
vergütet.
Herstellen einer Zufahrt zur Baustelle nach
Leistungsbeschreibung wird nicht gesondert vergütet.
Ver- und Entsorgungseinrichtungen herstellen.
Vorhalten, Unterhalten und Betreiben der Baustelleneinrichtung einschl. Geräte, Gerüste u. dgl. sind, soweit
nicht in der Pauschale enthalten, in die Einheitspreise
der betreffenden Teilleistungen einzurechnen.
Menge: 4,000 St

**1.1.30 Baust.einrichtung vorh.u.betreiben**
StL-Nr. 12120410799
Baustelleneinrichtung vorhalten, unterhalten und betreiben. Abschläge auf die Pauschale werden nach
Leistungsstand vergütet.
Abschnitt 'für 8 Einzelabschnitte '
Menge: 1,000 psch

**1.1.40 Baustelle räumen aller Abschnitte Beseit.0,5 m u.G. Oberboden andeck.**
StL-Nr. 121204111102100
Baustelle räumen. Soweit nicht für bestimmte Leistungen
das Räumen der Baustelle als besonderer Ansatz
enthalten ist, umfasst die Pauschale die Vergütung
der Baustellenräumung für alle Leistungen.
sämtlicher Abschnitte des LV.
Beseitigung bis 0,5 m unter Gelände.
Rekultivierung im Bereich der Baustelleneinrichtungsfläche und Andecken seitlich gelagerten Oberbodens wird
nicht gesondert vergütet.
Menge: 1,000 psch

*Hinweis*
zu Folgeposition:

Die Position gilt für das mehrfache temporäre Räumen
der Baustelle bei Unterbrechungen von längerer Dauer.

**1.1.50 Baustelle temporär räumen aller Abschnitte Beseit.0,5 m u.G. Oberboden andeck.**
*** Bedarfsposition ohne GB
Baustelle räumen. Soweit nicht für bestimmte Leistungen
das Räumen der Baustelle als besonderer Ansatz
enthalten ist, umfasst die Pauschale die Vergütung
der Baustellenräumung für alle Leistungen.
sämtlicher Abschnitte des LV.
Beseitigung bis 0,5 m unter Gelände.
Rekultivierung im Bereich der Baustelleneinrichtungsfläche und Andecken seitlich gelagerten Oberbodens wird
nicht gesondert vergütet.
Menge: 4,000 Stk

**1.1.60 GkdB, BE gesondert**
Gemeinkosten der Baustelle (GkdB) sind in die Position
einzukalkulieren. Sie werden entsprechend dem
Verhältnis "Vergütung für sämtliche erbrachte und
abgerechnete Leistungen" zur Gesamtvergütung vergütet.
Eine anderweitige Verteilung der GkdB als Umlage in die
Einheitspreise anderer LV-Positionen ist nicht
zulässig.
Menge: 11,000 Mt

**1.1.70 Baubüro für AG auf- und abbauen Fläche 15 m2 Obod.abheb.,Aufw. Zuf+Platz Wahl AN**
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Das Baubüro ist
mit einem Büroarbeitsplatz nach DGUV Regel
115-401auszustatten. Baubüro mit allen
Einrichtungen abbauen und abtransportieren. Benutzte
Flächen entsprechend dem ursprünglichen Zustand herrichten. 70 v.H. der Pauschale werden nach Übernahme
des Baubüros durch den AG, der Rest nach Erfüllung der
Leistung vergütet.
Bürofläche ca. 15 m2 (ohne Flure und Toiletten) mit 1
Arbeitsplatz.
Vorhandenen Oberboden für die benötigten Flächen abheben und seitlich lagern, Aufwuchs beseitigen.
Zufahrt und Platzbefestigung nach Wahl des AN ausführen.
Menge: 1,000 psch

*Hinweis*
zu Folgeposition:

je Einzelstelle S1 bis S8 ca. 30 m Bauzaunlänge

**1.1.80 Bauzaun aufstellen und entfernen Zaunhöhe 2,0 m Stahlgitter-FT**
StL-Nr. 11910120733
Bauzaun nach Unterlagen des AG einschl. der erforderlichen Tore und Pfosten standsicher aufstellen, während
der Bauzeit vorhalten und unterhalten sowie nach Beendigung der Bauzeit entfernen. 70 v.H. des Preises werden nach Aufstellen, der Rest nach Entfernen des Bauzaunes vergütet.
Zaunhöhe = 2,00 m.
Zaun aus Stahlgitter-Fertigteilen.
Menge: 240,000 m

**1.1.90 Bauzaun umsetzen Zaunhöhe 2,0 m StahlgitterFT**
Bauzaun innerhalb des Bauabschnittes umsetzen. Nicht
wiederverwertbare Teile ersetzen.
Zaunhöhe = 2,00 m.
Zaun aus Stahlgitter-Fertigteilen.
Menge: 80,000 m

**1.1.100 Baust.infoschild anf. und aufst. Schild 4,0/3,0 m**
StL-Nr. 1212045071900
Baustelleninformationsschild einschließlich Aufstellvorrichtung nach Leistungsbeschreibung anfertigen und
beschriften, zur Baustelle anfahren und standsicher
aufstellen.
Notwendige Erdarbeiten ausführen, Fundamente herstellen.
Statischen Nachweis erbringen.
Baustelleninformationsschild während der Bauzeit
unterhalten und säubern.
Größe 4,00/3,00 m.
Zusatzschilder 'sind nicht erforderlich '
Menge: 1,000 St

**1.1.110 Baust.infoschild abbauen Schild 4,0/3,0 m Verwerten**
StL-Nr. 1212045171901
Baustelleninformationsschild und Aufstellvorrichtung
abbauen, Fundamente abbrechen, Abbruchgut nach Wahl
des AN schadlos entsorgen.
Benutzte Fläche entsprechend dem ursprünglichen
Zustand herrichten.
Größe 4,00/3,00 m.
Zusatzschilder 'nicht vorhanden '
Baustelleninformationsschild und Aufstellvorrichtung
nach Wahl des AN entsorgen.
Menge: 1,000 St

*Hinweis*
zu Folgeposition:

je Einzelstelle S1 bis S8 ca. 40 m Ölsperre

**1.1.120 Schwimmende Ölsperre auslegen, vorhalten, unterhalten und entfernen**
Ölsperre zur Verhinderung der Ausbreitung von
Schadstoffphasen an der Wasseroberfläche,
Umschließung der gesamten Baustelle als
äußerer Schutzring, liefern, auslegen und rückbauen,
passive Ölsperre treibend auf der Wasseroberfläche,
inkl. Befestigung am Ufer,
einschl. Endreinigung und ordnungsgemäßer
Entsorgung.
Menge: 320,000 m

**1.1.130 Schifffahrtszeichen nach Anlage 7 BinSchStrO liefern, montieren, vorhalten, betreiben und rückbauen**
Beleuchtete Tafelzeichen nach Anlage 7 BinSchStrO
liefern, montieren, vorhalten, betreiben, demontieren
und von der Baustelle entfernen. Tafelzeichen
einschließlich Beleuchtung, Fundament, Pfosten und
allen erforderlichen Schellen und Verbindungsmitteln.
Schifffahrtszeichen nach Vorgabe der SSG  und Absprache
mit dem Abz. Neukölln liefern, aufstellen, vorhalten,
unterhalten, betreiben, zurückbauen und von der
Baustelle entfernen.

2 Stück Tafelzeichen A.4
2 Stück Tafelzeichen A.5 mit Zusatz: außer Baufahrzeuge
2 Stück Tafelzeichen B.8
2 Stück Tafelzeichen C.5
2 Stück Tafelzeichen E.11

Erforderliche Erd-, Stemm- oder Bohrarbeiten zum
standfesten Aufstellen der Pfosten sind einzurechnen,
desgl. das Schließen der Pfosten- oder Montagelöcher
nach dem Rückbau.
Menge: 10,000 St

**1.1.140 Baustellenhinweisschild liefern, montieren, vorhalten, betreiben und rückbauen**
Baustellenhinweisschild liefern, montieren, vorhalten,
betreiben, demontieren und von der Baustelle entfernen.
Tafelzeichen einschließlich Beleuchtung, Fundament,
Pfosten und allen erforderlichen Schellen und
Verbindungsmitteln. Schifffahrtszeichen nach Vorgabe
der SSG und Absprache mit dem zuständigen Abz. liefern,
aufstellen, vorhalten, unterhalten, betreiben,
zurückbauen und von der Baustelle entfernen.

Hinweisschild 2,00 x 3,00 m, roter Rand, schwarze
Schift, Schriftgröße 20 cm mit folgendem Text:

Achtung !
Uferinstandsetzung linkes und rechtes Ufer TeK von km
3,55 ... 3,78
UKW 10

Erforderliche Erd-, Stemm- oder Bohrarbeiten zum
standfesten Aufstellen der Pfosten sind einzurechnen,
desgl. das Schließen der Pfosten- oder Montagelöcher
nach dem Rückbau.
Menge: 2,000 St

#### Abschnitt 1.2 Technische Bearbeitung

**1.2.10 Bauzeitenplan aufstellen Leistungen LV Balkenpl. Lieferung VU PDF, Version A-1**
StL-Nr. 11420240310191209
Bauzeitenplan mit einer Aufgliederung in Planung,
Lieferung, Herstellung, ggf. Montage und Erprobung nach
Abschnitten des LV prüffähig aufstellen.
Abhängigkeiten der Vorgänge darstellen.
Vereinbarte Termine und Abläufe berücksichtigen
für alle Leistungen des LV
als Balkenplan
Fortschreibung 'alle 14 Tage '
Lieferung digital in Dateiformat/Version nach
Vertragsunterlagen
Lieferung im Archiv-/Druckformat = PDF, Version A-1
Lieferung 'auf Papier, Anzahl 2-fach '
Menge: 1,000 psch

**1.2.20 Baustelleneinrichtungsplan aufst. Leistungen LV PDF, Version A-1 Druck farbig**
StL-Nr. 114202943120903
Baustelleneinrichtungsplan mit Darstellung
der Baustelleneinrichtung einschließlich Lager- und
Verkehrsflächen, Wohncontainer, Ver- und Entsorgungsleitungen, Mischanlagen, Krane, usw. aufstellen
für alle Leistungen des LV
Lieferung im Archiv-/Druckformat = PDF, Version A-1
Lieferung 'auf Papier, Anzahl 2-fach '
Druckbild = farbig
Menge: 1,000 psch

**1.2.30 Vorankündigung aufstellen**
StL-Nr. 114202503
Vorankündigung nach Baustellenverordnung Par. 2, Abs. 2
vorbereiten, mit AG abstimmen und spätestens 2 Wochen
vor Einrichten der Baustelle der zuständigen Behörde
übermitteln.
Vorankündigung sichtbar und witterungsgeschützt auf
der Baustelle aushängen und bei erheblichen Änderungen
i.S.v. Par. 2, Abs.2, Satz 2 der Baustellenverordnung
während der Bauzeit anpassen
Menge: 1,000 psch

**1.2.40 SiGe-Plan aufstellen PDF, Version A-1 Druck farbig**
StL-Nr. 1142025132093
Sicherheits- und Gesundheitsschutzplan gemäß Par. 2,
Abs. 3 der Baustellenverordnung nach Unterlagen des AG
erstellen, mit dem Sicherheits- und Gesundheitsschutzkoordinator abstimmen und bei erheblichen Änderungen
i.S.v. Par. 3, Abs. 3, Nr. 3 der Baustellenverordnung
in der Ausführung des Bauvorhabens anpassen.
Sicherheits- und Gesundheitsschutzplan für jeden
Beschäftigten einsehbar auf der Baustelle vorhalten.
RAB 31 (Regeln zum Arbeitsschutz auf Baustellen) ist
zu berücksichtigen
Lieferung im Archiv-/Druckformat = PDF, Version A-1
Lieferung 'auf Papier, Anzahl 4-fach und 1-fach
wetterfest laminiert '
Druckbild = farbig
Menge: 1,000 psch

**1.2.50 SiGe-Plan des AG fortschreiben**
StL-Nr. 119101518
Sicherheits- und Gesundheitsschutzplan (SiGe-Plan) nach
RAB 31 fortschreiben und mit dem Sicherheits- und Ge-
sundheitsschutzkoordinator dieser und weiterer
berührter Baustellen abstimmen. Bei erheblichen Änderungen in der Ausführung des Bauvorhabens anpassen. Den
SiGe-Plan für jeden Beschäftigten einsehbar auf der
Baustelle vorhalten.
Menge: 1,000 psch

*Hinweis*
zu Folgeposition:

Der Sicherheits- und Gesundheitsschutzkoordinator muss
die Eignungskriterien gemäß den RAB 30 und BFR KMR
A-9.1.11 erfüllen und über ausreichende und
einschlagige baufachliche
sowie einschlägige fachliche Kenntnisse auf dem Gebiet
der Kampfmittelräumung, berufliche Erfahrung in der
Planung
und/oder der Ausfuhrung von Bauvorhaben sowie
KMR-Vorhaben verfügen.
.

**1.2.60 SiGe-Koordinator stellen Begeh. ohne Verg.**
StL-Nr. 11420252301
Sicherheits- und Gesundheitsschutzkoordinator zur
Umsetzung der Anforderungen nach Baustellenverordnung
Par. 3 stellen. Koordination, Überwachung und Organisation während der Bauzeit durchführen und dokumentieren.
Qualifikation des Koordinators nach RAB 30 (Regeln zum
Arbeitsschutz auf Baustellen)
Baustellenbegehungen werden nicht gesondert vergütet
Menge: 1,000 psch

**1.2.70 Unterweisungen des AG durchführen**
StL-Nr. 11420255399
Unterweisung von Personal des AG gemäß BGV A1, Par. 4
durch SiGe-Koordinator durchführen.
Dokumentation und Unterweisungsunterlagen dem AG
übergeben.
Personal 'gesamtes Baustellenpersonal '
Menge: 1,000 St

**1.2.80 SiGeKo Teilnahme an Baubesprechungen**
Teilnahme des SiGeKo an Baubesprechungen in Abstimmung
mit dem Auftraggeber und nach Erfordernis.
Menge: 6,000 St

**1.2.90 Arbeits- und Liegestellenplan aufst. Leistungen LV PDF, Version A-1 Papier 4fach Druck farbig**
Arbeits- und Liegestellenplan einschl schwimmender
Baustelleneinrichtung und Materiallagerschuten usw.
aufstellen
für alle Leistungen des LV
Lieferung im Archiv-/Druckformat = PDF, Version A-1
Lieferung auf Papier, weiß, Anzahl 4fach
Druckbild = farbig
Menge: 1,000 psch

**1.2.100 Transport-/ Logistikkonzept Leistungen LV Bericht PDF, Version A-1 Druck farbig**
StL-Nr. 11420295311002093
Transport- und Logistikkonzept auf Grundlage der
Ausführungsunterlagen, des Bauzeitenplans sowie
behördlicher Anordnungen/ Genehmigungen aufstellen
und fortschreiben
für alle Leistungen des LV
Art des Konzeptes = Bericht
Lieferung im Archiv-/Druckformat = PDF, Version A-1
Lieferung 'auf Papier, Anzahl 2-fach '
Druckbild = farbig
Menge: 1,000 psch

**1.2.110 Einbringplan aufstellen**
Einbringplan aufstellen

Einbringplan auf Grundlage der Ausführungsplanung und
der vom AN gewählten Spundbohlen, Zwischenprofile und
Konstruktionsbohlen erstellen.

Übergabe 14 Tage vor Spundwandeinbau an den AG zur
Bestätigung, Darstellung der Spundwandhöhen, Passmaße,
Abwinklungen, Spundwände mit laufenden Nummern
bezeichnen.

Lieferung 'digital als PDF, Version A-1, auf Papier,
Anzahl 2-fach'
Menge: 1,000 psch

**1.2.120 Havarieplan auf Anforderung des WSA anfertigen und fortschreiben**
Havarieplan aus schifffahrtstechnischer Sicht auf
Anforderung des Wasserstraßen- und Schifffahrtsamt
Berlin erstellen und fortschreiben:

-  Darstellung möglicher Gefährdungen
-  Erläuterung der Kontrollen
-  Darstellung der vorgesehenen Maßnahmen zur
Schadensvermeidung bzw. -minimierung
-  Auflistung der Vorhaltemaßnahmen an Material,
Gerät
  und Personal

Lieferung im Archiv-/Druckformat = PDF, Version A-1
Lieferung '3-fach in Papierform '
Menge: 1,000 psch

**1.2.130 Havarie- und Wasserschutzplan erstellen, Bericht PDF, Druck farbig**
Havarieplan und Telefonverzeichnis nach Vorgaben des AG
erstellen und fortschreiben Havarieplan dem AG sowei
der öBÜ zur Bestätigung vorlegen
Art des Planes = Bericht
Lieferung im Archiv-/Druckformat = PDF, Version A-1
Lieferung '3-fach in Papierform '
Druckbild = farbig
Menge: 1,000 psch

*Hinweis*
zu Folgeposition:

Spundwände und Anschlussbereiche an Bestandsuferwand

**1.2.140 Ausführungsunterlagen aufstellen PDF, Version A-1 Druck farbig**
StL-Nr. 11420221399902093
Die Ausführungsunterlagen sind aus den zur Verfügung
gestellten Unterlagen zu entwickeln und aufzustellen
für 'Spundwände und Anschlussbereiche'
Art der Ausführungsunterlagen = 'Zeichnungen für
Spundwände und  Anschlussbereiche'
Lieferung digital in Dateiformat/Version = 'pdf '
Lieferung im Archiv-/Druckformat = PDF, Version A-1
Lieferung 'auf Papier, 2-fach '
Druckbild = farbig
Menge: 1,000 psch

**1.2.150 Berechnung. Ing.- Bauwerke aufstell . alle Nachw. Grundl. nach VU PDF, Version A-1 Druck farbig**
StL-Nr. 11420210391120903
Berechnungen für Ingenieurbauwerke des Hoch-, Tief-,
und Wasserbaus mit allen für die Prüfung, Fertigung,
Montage, Instandhaltung und den Betrieb erforderlichen
Nachweisen aufstellen
für 'Anschlussbereiche an den Bestand '
Art der Berechnungen = Nachweise der Standsicherheit, Tragfähigkeit, Gebrauchstauglichkeit und
Dauerhaftigkeit
Grundlagen nach Vertragsunterlagen
Lieferung im Archiv-/Druckformat = PDF, Version A-1
Lieferung 'grün geprüft, auf Papier, Anzahl 2-fach '
Druckbild = farbig
Menge: 1,000 psch

*Hinweis*
zu Folgeposition:

räumlich von einander getrennte Peilflächen bei S1 bis
S8

**1.2.160 Vor- und Nachpeilung durchführen**
Vor- und Nachpeilung der Gewässersohle eines Streifens
parallel zur Uferwand ausführen. Ausführung an 8 von
einander räumlich getrennten Abschnitten.
Vorpeilung vor Baubeginn, Nachpeilung vor VOB-Abnahme.

Ausführung der Peilung zwischen km 3,55 und 3,78 im
Bereich der 3 Brückenbauwerke.
Breite des zu peilenden Streifens = ca. 20 m
Länge des zu peilenden Streifens = je ca. 25 m
parallel zur Trasse der Uferwand im Raster 1,0 x 1,0 m
Echolotpeilungen mit Darstellung in Tiefenlinienplänen.

Anfertigung eines Peilplanes zum Nachweis von Ur- und
Fertigzustand.
Lieferung 'digital als Lieferung im Archiv-/Druckformat
= PDF, Version A-1
Lieferung 3-fach in Papierform ', auf Papier, Anzahl
2-fach'

Ausführung durch '

....................................................',
Menge: 1,000 psch

**1.2.170 Fotodokumentation liefern Leistungen LV Format nach VU**
StL-Nr. 114202993199109
Fotodokumentation aus digitalen Lichtbildern vom Baugeschehen, insbesondere auch für die später nicht
mehr zugänglichen Bauteile, mit Datumsanzeige
herstellen.
Die Fotos sind entsprechend Bauteilen / Bauwerken/
Anlagen zu benennen und zuzuordnen
für alle Leistungen des LV
Auflösung = 'mind. 300 ppi '
Lieferung digital in Dateiformat/Version = 'jpeg '
Lieferung digital im Archiv-/Druckformat nach
Vertragsunterlagen
Lieferung 'auf Papier, Anzahl 2-fach, digital als
Lieferung im Archiv-/Druckformat = PDF, Version A1'
Menge: 1,000 St

**1.2.180 Achsabsteckung / Vermessung und Abrechnung der Bauzustände**
Absteckung der Achsen und laufende Vermessung der
verschiedenen Bauzustände sowie Abbruch- und
Einbaumaterialien durch einen öffentlich bestellten
oder vom AG  zugelassenen Vermessungsingenieur
einschließlich der prüffähigen Aufstellung der
Bauabrechnung entsprechend des Baufortschrittes und des
Abrechnungszyklusses.

Benennung des vorgesehenen Vermessers zur
Bauanlaufbesprechung.

Bereitstellung der Vermessungs- und
Abrechnungsunterlagen für jede Abschlags- und die
Schlussrechnung prüffähig sowohl auf Papier (1-fach)
als auch digital

Aufmaße  .dA 11 nach GAEB
Abrechnungszeichnungen  .dxf
Menge: 1,000 psch

*Hinweis*
zu Folgeposition:

Bestandszeichnungen für S1 bis S8

**1.2.190 Bestandszeichnungen aufstellen Leistungen LV Druck s/w**
StL-Nr. 11420230310990001
Bestandszeichnungen aus den Ausführungszeichnungen/
-unterlagen entwickeln und aufstellen
Temporäre Bauteile, die verbleiben, sind darzustellen
für alle Leistungen des LV
Datenmodell = 'nach Vorgabe des WSA '
Lieferung digital im Archiv-/Druckformat = 'als dgn
(Microstation V8i) und dxf, auf Papier, Anzahl 4-fach '
Druckbild = schwarz/weiß
Menge: 1,000 psch

#### Abschnitt 1.3 Bauvorbereitung

**1.3.10 Baugelände abräumen Aufwuchs Astwerk Steine/Mauer Wiederverw/verwer**
StL-Nr. 11620500210120109
Baugelände abräumen.
Auf dem Baugelände sind vorhanden
Busch-, Hecken- und Baumbestand sowie Aufwuchs bis
0,10 m Stammdurchmesser, 1 m über dem Erdboden
gemessen, mit Wurzeln und Baumstümpfen. Entsorgung
von Schonungen wird gesondert vergütet.
Astwerk und Wipfel holz bereits gefällter Bäume aller
Durchmesser.
Steine, Beton und Mauerreste über 0,1 m3 bis 1,0 m3.
Räumgut der Wiederverwendung/Verwertung nach Wahl
des AN zu führen.
Baugelände 'zur Herstellung der Baufreiheit abräumen '
Menge: 1000,000 m2

*Hinweis*
zu Folgeposition:

Bereich S8

**1.3.20 Hecken, Buschwerk roden u. räumen Höhe bis 1,0 m Räumg.schreddern Wiederverw/verwer**
StL-Nr. 1162050072110
Hecken und Buschwerk jeder Art mit Wurzeln roden
und räumen.
Hecken- und Buschhöhe bis 1,0 m.
Räumgut schreddern.
Räumgut der Wiederverwendung/Verwertung nach Wahl
des AN zuführen.
Menge: 50,000 m2

**1.3.30 Bäume fällen mit Roden DU über 0,3-0,5 m verfüll/Boden AG Holz Verwert. AN Wst.Verwert. AN S.Abr.Verwert. AN**
StL-Nr. 124106033201111
Bäume fällen, höchstens 0,25 m über dem Erdboden
absägen. Wurzelstöcke roden. Gemessen wird der Durchmesser 1,00 m über dem Erdboden.
Durchmesser über 0,30 bis 0,50 m.
Wurzellöcher mit geeignetem Boden verfüllen. Boden aus
Abtragsbereichen profilgerecht lösen.
Gesamtes Holz nach Wahl des AN verwerten.
Wurzelstöcke nach Wahl des AN verwerten.
Schlagabraum nach Wahl des AN verwerten.
Menge: 2,000 St

**1.3.40 Bäume fällen mit Roden DU über 0,5-0,75m verfüll/Boden AG Holz Verwert. AN Wst.Verwert. AN S.Abr.Verwert. AN**
StL-Nr. 124106033301111
Bäume fällen, höchstens 0,25 m über dem Erdboden
absägen. Wurzelstöcke roden. Gemessen wird der Durchmesser 1,00 m über dem Erdboden.
Durchmesser über 0,50 bis 0,75 m.
Wurzellöcher mit geeignetem Boden verfüllen. Boden aus
Abtragsbereichen profilgerecht lösen.
Gesamtes Holz nach Wahl des AN verwerten.
Wurzelstöcke nach Wahl des AN verwerten.
Schlagabraum nach Wahl des AN verwerten.
Menge: 2,000 St

**1.3.50 Wurzelstöcke roden DU über 0,3-0,5 m Wst.Verw. AN**
StL-Nr. 1241060202001
Wurzelstöcke roden. Gemessen wird der Durchmesser der
Schnittstelle des Wurzelstocks vor dem Roden.
Durchmesser über 0,30 bis 0,50 m.
Wurzelstöcke nach Wahl des AN verwerten.
Menge: 2,000 St

**1.3.60 Wurzelstöcke roden DU über 0,5-0,75m Wst.Verw. AN**
StL-Nr. 1241060203001
Wurzelstöcke roden. Gemessen wird der Durchmesser der
Schnittstelle des Wurzelstocks vor dem Roden.
Durchmesser über 0,50 bis 0,75 m.
Wurzelstöcke nach Wahl des AN verwerten.
Menge: 2,000 St

**1.3.70 Schutz für Baumstamm herstellen StU ü. 50-100 cm Polst.flex.kokos Brett 24 mm Höhe mind. 2,00m Schutz Verwert.AN**
StL-Nr. 121107004221101
Schutz für Baumstamm durch Mantel mit Polsterung herstellen und während der Bauzeit vor- und unterhalten.
Der Mantel darf den Baumstamm und die Wurzelanläufe
nicht berühren.
Stammumfang über 50 bis 100 cm.
Polsterung des Stammes mit flexiblen Kunststoff-
Drainrohren, kokosummantelt.
Mantel aus Brettern, 24 mm dick, lückenlos befestigen.
Mantelhöhe mindestens 2,00 m.
Schutz nach Beendigung der Bauarbeiten abbauen und nach
Wahl des AN verwerten.
Menge: 5,000 St

**1.3.80 Lichtraumprofilschnitt durchführen Wundbehandlung Schnittg. Verw.AN**
StL-Nr. 1211077329011
Lichtraumprofilschnitt durchführen. Äste erforderlichenfalls auf Zugast einkürzen oder auf Astring
absägen. Abgerechnet wird nach Stück Baum.
Höhe 'zur Herstellung der Baufreiheit '
Schnittflächen über 3 bis 10 cm Durchmesser vollflächig
mit Wundbehandlungsstoff versehen. Bei Schnittflächen
über 10 cm Durchmesser Wundbehandlungsstoff nur auf den
Wundrand und das angrenzende Splintholz (ca. 2 cm) auftragen.
Schnittgut nach Wahl des AN verwerten.
Menge: 10,000 St

#### Abschnitt 1.4 Ortung und Räumung von Kampfmitteln

*Hinweis*
zur Durchführung von Kampfmittelortungs- und
-räumarbeiten an Gewässern:

Die Forderungen der Leistungsbeschreibung sind zu
beachten und einzukalkulieren. Die zu räumenden Flächen
des Gewässergrundes sind mit aktiven Minensuchgeräten
und passiven Tiefensonden ohne Tiefenbegrenzung (Stand
der Technik) unter Gewässerbett (Gewässersohle) zu
sondieren. Abgabepflichtige Kampfmittel,
Kampfmittelteile und Schrott sind mit geeignetem Gerät
zu bergen. Alle nicht abgabepflichtigen Funde sind zu
separieren (nach Fraktionen bzw. EAK-Schlüsselnummern)
und ordnungsgemäß zu entsorgen.

Vor Beginn der maschinellen Arbeiten sind ein Arbeits-
und Sicherheitsplan sowie eine arbeitsplatzbezogene
Gefährdungs- abschätzung zu erstellen und dem AG
vorzulegen. Das Personal des AN ist in einer
gesonderten Belehrung über die Gefahren und die
Schutzmaßnahmen aktenkundig zu belehren.

Die Wasserbergung umfasst das Sondieren/ die Detektion
und das Öffnen von Störwerten (Kampfmittel,
Kampfmittel- und Zivilschrott sowie sämtliche
ferromagnetischen Teile) unter Einsatz von aktivem
Suchgerät (Minensuchgerät) und passivem Suchgerät
(Magnetometern) sowie das Identifizieren und Bergen der
Störwerte.

Jeder Sondenausschlag, der zu einer Öffnung/Nachgrabung
führt, ist als ein Störwert zu bezeichnen. Seine
Bearbeitung umfasst das Sondieren, Nachgraben, Bergen
und Nachsondieren. Splitternester und Häufungspunkte
von Kleinststörwerten, die nicht einzeln sondierbar
sind, gelten als 1 Störwert.

Nachfolgend wird die Störwertbelastung pro m² in den
Belastungskategorien A bis E als Koeffizient K
dargestellt. Der Koeffizient K errechnet sich aus der
Anzahl der geborgenen Störwerte je m².

Es werden folgende Belastungskategorien unterschieden:

A)  leichte Belastung:  K = < 0, 3
B)  mittlere Belastung:  K = 0,3 bis < 1, 0
C)  starke Belastung:  K = 1, 0 bis < 1, 8
D)  sehr starke Belastung:  K = 1,8 bis < 5,0
E)  extreme Belastung:  K = > 5, 0

Es sind sowohl die Kosten für das Tauchpersonal, für
das erforderliche Aufsichtspersonal, technische
Personal und die Schiffsführung einzurechnen. Sämtliche
abgabepflichtigen Fundstücke werden auf dem
Kampfmittelübergabeprotokoll erfasst und gegen Quittung
dem LKA KTI 24 übergeben. Das Original des
Abgabeprotokolls erhält der AG.

Abrechnungsgrundlage bilden die Kampfmittelübergabeprotokolle.

Ausführung an 8 von einander räumlich getrennten
Einzelstellen

**1.4.10 Kampfmittelsuche und -bergung in Unterwasserflächen der Belastungskategorie E durch Tauchergruppe gem. DGUV V 40 durchführen.**
Kampfmittelsuche und Kampfmittelbergung durch Tauchergruppe nach DGUV Vorschrift 40 durchführen,
Kampfmittelortung mit aktiver und passiver Sonde gemäß
dem aktuellen Stand der Technik.

Ausführung auf Flächen der Belastungskategorie E

Die Abrechnung erfolgt nach Aufmaß an Hand der
baubegleitend anzufertigenden Karten und der
Kampfmittelübergabeprotokolle.
Menge: 1000,000 m2

*Hinweis*
zu Folgepositionen:

Flächensondierung, bestehend aus Echolotmessungen,
Geomagnetische Messungen und Elektromagnetischen
Messungen

Ausführung an 8 von einander räumlich getrennten
Einzelstellen

**1.4.20 Vermessung durchführen**
Vermessung:

Sämtliche Vermessungsarbeiten die zur Ausführung der
Leistung notwendig sind.  Aufwendungen für die
Grundlagenermittlung, wie der Auswertung der
Ausschreibungszeichnungen, werden nicht gesondert
vergütet und sind in diese Position mit
einzukalkulieren. Hierzu zählen u.a. das Einmessen der
Sondierflächen (Baufelder) und die Übertragung der
Koordinaten aus den Ausschreibungszeichnungen zur
weiteren Bearbeitung.
Menge: 1000,000 m2

**1.4.30 Echolotmessung durchführen**
Echolotmessung:

Linienhafte kontinuierliche Aufnahme der Wassertiefe /
Gewässergrundtopographie entlang sämtlicher
Messstrecken des Schiffs. Es muss mindestens alle 0,50
m entlang der Messstrecken des Schiffes ein Messwert
vorliegen
Es ist ein Vermessungsecholot (Hydrographisches Lot)
mit geringem Öffnungswinkel (< 8°) einzusetzen
Abgabe einer Datei mit Koordinatentripeln im
ASCII-Format
Die Messdaten der Echolotmessungen müssen mit einer
Genauigkeit von 0,20 m georeferenziert aufgenommen
werden. Der Fehler in der Wassertiefenbestimmung muss <
1% sein.
Erstellung eines Übersichtsplots mit farbkodierten
Wassertiefen und farbcodierten Höhen des
Gewässergrundes bezogen auf NHN für das
Untersuchungsgebiet.
Das Messsystem muss vor und nach der Messung an Stellen
mit bekannten Wassertiefen im Messgebiet kontrolliert
werden.
In Gebieten, in denen das Messschiff nicht eingesetzt
werden kann, kann die Wassertiefe mit Hilfe der
DGPS-Messungen und den täglichen Pegelstanden oder
durch andere geeignete Verfahren ermittelt werden.
Menge: 1000,000 m2

**1.4.40 Geomagnetische Messung durchführen**
Geomagnetische Messungen:

Fur die magnetische Vermessung mussen
Vertikal-Gradiometer mit digitaler Messwertaufzeichnung
verwendet werden. Die Verwendung eines Arrays ist
erwünscht.
Die koordinatenmäßige Erfassung der Messwerte ist in
Echtzeit mit einem DGPS-System durchzufuhren.
Abstand der Magnetometersonden in der Vertikalen: =
1,00 m
Sensitivitat der Vertikal-Gradiometer: < 0,50 nT/m
Spurabstand der magnetischen Sensoren: = 0,50 m
Messpunktabstand in Profilrichtung: = 0,25 m
Abstand der Unterkante der Magnetometersonden vom OK
Sediment maximal 0,50 m
Absolute Positionierungsgenauigkeit fur die Zuordnung
eines Messwertes zu den Lagekoordinaten auf der
Untersuchungsflache: = 0,20 m
Das Messarray muss robust gegen Verkippen, Gieren etc.
sein.
Die Magnetometersonden dürfen durch die Tragerplattform
(Messboot) nicht in ihrer Funktionsweise beeinträchtigt
sein (magnetische Störungen, etc.)
Es ist darauf zu achten, dass eine genaue Einhaltung
des Abstandes der Magnetometer vom Gewässergrund
erreicht wird. Dazu ist eine eindeutige und
unmittelbare Nachfuhrung agnder Magnetometer in
Abhangigkeit von der Gewässertiefe notwendig. Für die
Messungen ist deshalb ein am Trägersystem fest
installiertes, geschobenes Array vorzusehen
Es sind magnetische Sonden zu verwenden, die während
der gesamten Messzeit fehlerfrei funktionieren und
aufzeichnen. Dies ist in geeigneter Weise vom AN
taglich zu dokumentieren. Werden Flächenstücke
fehlerhaft vermessen, sind diese wahrend der
Messkampagne ohne Mehrkostenaufwand nachzumessen
Erstellen eines taglichen Kurzberichtes mit folgendem
Inhalt: Eingesetztes Personal (Name, Qualifikation),
eingesetzte Gerate, Arbeitszeiten, Stillstandszeiten,
Ausfallszeiten, Tagesleistung mit der Angabe der
vermessenen Fläche, Maßnahmen der Qualitätssicherung,
besondere Vorkommnisse
Während der Messungen ist auf eine ausreichende
Qualitätssicherung der Messungen zu achten (z.B.
Nullabgleich der Sonden, Funktionsfahigkeit und
Polaritat der Sonden prufen etc.). Die Maßnahmen der
Qualitätssicherung sind in nachvollziehbarer Weise zu
dokumentieren und dem Kurzbericht beizufügen
Wöchentliche digitale Übergabe der gemessenen Daten an
den Projektsteuerer zur Qualitätskontrolle;
Datenformat: XYZ-Datenfile (pro Zeile: XY-Koordinate
und zugehoriger Messwert Z) als ASCII-Datei
Übergabe der gemessenen Daten in digitaler Form
Dabei mussen die unbearbeiteten Rohdaten (Loggerdaten/
Koordinatendaten/ Zeitdaten) im ASCII-Format
dokumentiert sein. Aufbau und Struktur dieser Daten
sowie deren Zuordnung untereinander mussen beschrieben
sein. Weiterhin mussen die georeferenzierten und
gerasterten ("gegriddeten") Messdaten als x/y/z-Format
im ASCIIFormat sowie samtliche Ergebniskarten (farblich
codierte Anomalienkarten) im GeoTIFF -Format vorliegen
Menge: 1000,000 m2

**1.4.50 Elektromagnetische Messung durchführen**
Elektromagnetische Messung:

Vor dem Beginn der Messungen sind die Messsonden
gegebenenfalls an geeigneter Stelle zu kompensieren.
Dazu ist eine Stelle auszuwählen, an der sich keine
metallischen Körper im Untergrund bzw. in der Umgebung
befinden.

Folgende Anforderungen sind zu erfüllen:
Für die elektromagnetische Sondierung ist ein
Mehrkanalmessgerat mit zwei übereinander angeordneten
Spulen mit digitaler Messwertaufzeichnung einzusetzen.
Die Messung mit übereinander angeordneten Spulen ist
fur eine Störkörpertiefenabschätzung notwendig
Spurabstand bei flächenhafter Erfassung: mindestens 25
% Überlappung
Messpunktabstand in Profilrichtung: = 50 % der
Spulenbreite in Profilrichtung
Die Spulengröße ist in Absprache mit dem AG
entsprechend der örtlichen Verhältnisse zu wahlen
Mindestens 2 Zeitfenster fur die Messwerterfassung
Aufzeichnung Differenzmessung "untere Spule - obere
Spule" zur Tiefenabschätzung in einem dazu geeigneten
Zeitfenster
Absolute Positionierungsgenauigkeit (X-, Y-Koordinaten)
für die Zuordnung eines Messwertes zum
Koordinaten-bezugssystem UTM / ETRS89 auf der
Untersuchungsfläche (im Radius): = 0,15 m
Menge: 1000,000 m2

**1.4.60 Dokumentation, Bericht und Auswertung**
Dokumentation / Bericht / Auswertung gemäß BFR KMR
A-3.1 Geophysik

In einem ausführlichen Bericht sind die durchgeführten
Untersuchungen einschließlich der Nebenarbeiten (z.B.
Vermessung, Dokumentation zur Qualitätssicherung)
detailliert darzustellen. Hierzu gehören:

Beschreibung der methodischen Ansätze, der eingesetzten
Untersuchungsmethoden, deren Geräte und Durchführung
Erlauterung der theoretischen Ansätze der verwendeten
Modelle einschlieslich einer Betrachtung und Diskussion
der moglichen Fehler bzw. Aussagegrenzen
Darstellung und Interpretation der Ergebnisse der
Echolotuntersuchungen
Darstellung und Interpretation der Ergebnisse der
geomagnetischen Untersuchungen zweistufig für die
Geomagnetik und Elektromagnetik
Erarbeitung einer einheitlichen
Störkörperbelastungskarte aus den einzelnen
Untersuchungen sowie einer Darstellung der
kampfmittelverdachtigen Störkörper mit Diskussion der
Abgrenzungsparameter und Bewertungskriterien zum
kampfmittelverdächtigen Störkörper
Zusammenfassung
Die Untersuchungen und Ergebnisse sind in DIN-gerecht
gefalteten Planen darzustellen. Übergabe von
Detailplanen der  flachenhaften Aufnahme der
Gewassersohle fur die einzelnen Untersuchungsmethoden M
1:1.000
Georeferenzierte Pläne der erfassten Störkörper /
Störkörperansammlungen M 1:1000

Übergabe von Unterlagen der Georeferenzierung,
vollständiger Bericht, alle gemessenene und
georeferenzierten Rohdaten im ASCII-Format,
geomagnetische Messwerte mit mindestens folgenden
(Rohdaten): Koordinaten, Messwerte der Sonden, Abstand
Sonde von Gewässeroberkante, Gewässertiefe
(Echolotmessung), Abstand der Sonde von der
Gewässersohle

Lieferung Dokumentation / Bericht / Auswertung digital
(Dateioriginalformat, ASCII-, dgn-, Shape- und
PDF-Format)
sowie 1fach auf Papier (Papier weiß, Druckbild farbig)
Menge: 1,000 pau

**1.4.70 Anomalien räumen, Tiefenlage bis 1,0 m unter Gewässersohle**
Kampfmittelverdächtigen Störwerte oder Kampfmittel in
Trasse Bohrlochsondierung räumen. Erforderliche
Erdarbeiten einschl. Verbau nach Wahl des AN
entsprechend den detektierten Tiefenlagen bzw. den
Vorgaben der Arbeitshilfen Kampfmittelräumung und der
DGUV Information 201-207 ausführen. Anfallenden Boden
seitlich lagern. Räumtrichter nach Bergung der
Kampfmittelverdachtspunkte mit seitlich lagerndem
Aushub verfüllen, Verbau zurückbauen oder ziehen.
Ausführung unter Wasser. Notwendige Unterbrechungen für
Sondierung und Identifizierung sind einzurechnen und
werden nicht gesondert vergütet. Kampfmittelverdächtige
Gegenstände oder Kampfmittel identifizieren, bergen und
zum Bereitstellungslager oder zum Schrottlager
transportieren und dort ordnungsgemäß ablagern.

Tiefenlage des Störkörpers:  'bis 1,0 m unter Sohle '
Menge: 100,000 St

**1.4.80 Anomalien räumen, Tiefenlage 1,0 bis 2,0 m unter Gewässersohle**
Kampfmittelverdächtigen Störwerte oder Kampfmittel in
Trasse Bohrlochsondierung räumen. Erforderliche
Erdarbeiten einschl. Verbau nach Wahl des AN
entsprechend den detektierten Tiefenlagen bzw. den
Vorgaben der Arbeitshilfen Kampfmittelräumung und der
DGUV Information 201-207 ausführen. Anfallenden Boden
seitlich lagern. Räumtrichter nach Bergung der
Kampfmittelverdachtspunkte mit seitlich lagerndem
Aushub verfüllen, Verbau zurückbauen oder ziehen.
Ausführung unter Wasser. Notwendige Unterbrechungen für
Sondierung und Identifizierung sind einzurechnen und
werden nicht gesondert vergütet. Kampfmittelverdächtige
Gegenstände oder Kampfmittel identifizieren, bergen und
zum Bereitstellungslager oder zum Schrottlager
transportieren und dort ordnungsgemäß ablagern.

Tiefenlage des Störkörpers:  '1,0 bis 2,0 m unter
Sohle '
Menge: 10,000 St

**1.4.90 Anomalien räumen, Tiefenlage 2,0 bis 3,0 m unter Gewässersohle**
Kampfmittelverdächtigen Störwerte oder Kampfmittel in
Trasse Bohrlochsondierung räumen. Erforderliche
Erdarbeiten einschl. Verbau nach Wahl des AN
entsprechend den detektierten Tiefenlagen bzw. den
Vorgaben der Arbeitshilfen Kampfmittelräumung und der
DGUV Information 201-207 ausführen. Anfallenden Boden
seitlich lagern. Räumtrichter nach Bergung der
Kampfmittelverdachtspunkte mit seitlich lagerndem
Aushub verfüllen, Verbau zurückbauen oder ziehen.
Ausführung unter Wasser. Notwendige Unterbrechungen für
Sondierung und Identifizierung sind einzurechnen und
werden nicht gesondert vergütet. Kampfmittelverdächtige
Gegenstände oder Kampfmittel identifizieren, bergen und
zum Bereitstellungslager oder zum Schrottlager
transportieren und dort ordnungsgemäß ablagern.

Tiefenlage des Störkörpers:  '2,0 bis 3,0 m unter
Sohle '
Menge: 10,000 St

**1.4.100 Anomalien räumen, Tiefenlage 3,0 bis 4,0 m unter Gewässersohle**
Kampfmittelverdächtigen Störwerte oder Kampfmittel in
Trasse Bohrlochsondierung räumen. Erforderliche
Erdarbeiten einschl. Verbau nach Wahl des AN
entsprechend den detektierten Tiefenlagen bzw. den
Vorgaben der Arbeitshilfen Kampfmittelräumung und der
DGUV Information 201-207 ausführen. Anfallenden Boden
seitlich lagern. Räumtrichter nach Bergung der
Kampfmittelverdachtspunkte mit seitlich lagerndem
Aushub verfüllen, Verbau zurückbauen oder ziehen.
Ausführung unter Wasser. Notwendige Unterbrechungen für
Sondierung und Identifizierung sind einzurechnen und
werden nicht gesondert vergütet. Kampfmittelverdächtige
Gegenstände oder Kampfmittel identifizieren, bergen und
zum Bereitstellungslager oder zum Schrottlager
transportieren und dort ordnungsgemäß ablagern.

Tiefenlage des Störkörpers:  '3,0 bis 4,0 m unter
Sohle '
Menge: 10,000 St

**1.4.110 Anomalien räumen, Tiefenlage 4,0 bis 5,0 m unter Gewässersohle**
Kampfmittelverdächtigen Störwerte oder Kampfmittel in
Trasse Bohrlochsondierung räumen. Erforderliche
Erdarbeiten einschl. Verbau nach Wahl des AN
entsprechend den detektierten Tiefenlagen bzw. den
Vorgaben der Arbeitshilfen Kampfmittelräumung und der
DGUV Information 201-207 ausführen. Anfallenden Boden
seitlich lagern. Räumtrichter nach Bergung der
Kampfmittelverdachtspunkte mit seitlich lagerndem
Aushub verfüllen, Verbau zurückbauen oder ziehen.
Ausführung unter Wasser. Notwendige Unterbrechungen für
Sondierung und Identifizierung sind einzurechnen und
werden nicht gesondert vergütet. Kampfmittelverdächtige
Gegenstände oder Kampfmittel identifizieren, bergen und
zum Bereitstellungslager oder zum Schrottlager
transportieren und dort ordnungsgemäß ablagern.

Tiefenlage des Störkörpers:  '4,0 bis 5,0 m unter
Sohle '
Menge: 2,000 St

**1.4.120 Anomalien räumen, Tiefenlage 5,0 bis 6,0 m unter Gewässersohle**
Kampfmittelverdächtigen Störwerte oder Kampfmittel in
Trasse Bohrlochsondierung räumen. Erforderliche
Erdarbeiten einschl. Verbau nach Wahl des AN
entsprechend den detektierten Tiefenlagen bzw. den
Vorgaben der Arbeitshilfen Kampfmittelräumung und der
DGUV Information 201-207 ausführen. Anfallenden Boden
seitlich lagern. Räumtrichter nach Bergung der
Kampfmittelverdachtspunkte mit seitlich lagerndem
Aushub verfüllen, Verbau zurückbauen oder ziehen.
Ausführung unter Wasser. Notwendige Unterbrechungen für
Sondierung und Identifizierung sind einzurechnen und
werden nicht gesondert vergütet. Kampfmittelverdächtige
Gegenstände oder Kampfmittel identifizieren, bergen und
zum Bereitstellungslager oder zum Schrottlager
transportieren und dort ordnungsgemäß ablagern.

Tiefenlage des Störkörpers:  '5,0 bis 6,0 m unter
Sohle '
Menge: 2,000 St

*Hinweis*
Ausführung an 3 von einander räumlich getrennten
Einzelstellen

**1.4.130 Vorbereitung der landseitigen Kampfmittelortung und -räumung**
Landseitige Kampfmittelsuche und Räumung für eine ca.
525 m2 große Fläche vorbereiten. Der Umriss der
Messflächen ist als Koordinatenzug (Polygonzug)
dokumentieren und im Lageplan darzustellen,
Profillinienraster einzuzeichnen. Die Unterlagen sind
bei dem AG vor Beginn der Arbeiten einzureichen.
Menge: 1,000 psch

**1.4.140 Messfeld abstecken, Spuren vermarken**
Messfeld örtlich markieren und sichern. Spuren
vermarken. Die Ecken des Messfeldes sind auspflocken
(Holzpflöcke > 40 cm Länge) bzw.mit Signalspray
markieren. Suchspuren gem. technischen
Spezifikationsverfahren der aktiven / passiven Sonden
des AN einmessen, abstecken und markieren.
Menge: 1,000 psch

**1.4.150 Geophysikalische Erkundung (Oberflächensuche) und Bergung durchühren.**
Kampfmittelsuche und Kampfmittelbergung durch Einsatz
eines Räumpaares an Land durchführen, Kampfmittelortung
mit aktiver und passiver Sonde gemäß dem aktuellen
Stand der Technik.  Die Abrechnung erfolgt nach Aufmaß
an Hand der baubegleitend anzufertigenden Karten und
der Kampfmittelübergabeprotokolle.

Flächenräumung von Anomalien und Kampfmitteln bis
maximal 7,0 m unter OK Gelände und einer Länge von 4 x
25 m. Visuelle Kontrolle und Sondierung auf Kampfmittel
des Bodens/Baggerguts vor dem und beim Ausheben.
Visuelle Kontrolle und Sondierung des abgelegten
Bodens/Baggerguts im Transportbehälter. Sondierung der
mit dem fortschreitenden Aushub entstandenen Sohle bis
zum Erreichen der Endsohle und abschließende Sondierung
und Freigabe der Endsohle und des Aushubes zur
Entsorgung.
Der Aufbau der Böschung wurde künstlich hergestellt und
besteht u.a. aus Wasserbausteinen. Dieser Umstand kann
eine Sondierung behindern. Die Baggerung der Böschung
erfolgt im Zuge der Baumaßnahme, der Abtrag des Aushubs
ist bei Bedarf lagenweise durchzuführen.
Menge: 525,000 m2

**1.4.160 Bohrlochsondierung an Land Sondierbohrungen nicht bindige Böden**
Niederbringen von Sondierbohrungen einschließlich
Freimessung der Bohrung in nicht bindigen Böden
unterschiedlicher Bodenklassen. Ausführung im Bereich
der zu verankernden Spundwände. Der Abstand zwischen
zwei beliebigen, benachbarten Bohrlöchern einer
Bohrlochreihe darf dabei einen Abstand von 1,5 m nicht
überschreiten. Die Bohrlöcher der beiden Reihen sind
dabei jeweils um, 50 % des Basisabstandes versetzt
anzulegen.

Durchteufen von nichtmetallischem Bauschutt / Unrat ist
einzurechnen. Ausführen von Stützverrohrungen über die
gesamte Länge der Bohrung. Ausführung mittels
Drehbohranlage, Spül- oder Schlagverfahren sind nicht
zugelassen. Messung wird gesondert vergütet. Stützrohr
nach Durchführung der Messung ziehen. Das Umsetzen der
Geräte zu den jeweiligen Bohransatzpunkten, das
Positionieren des Bohrgerätes und das Umrüsten der
Anlage werden nicht gesondert vergütet.

Bodenklasse n. DIN 18301:  'BN 1 / BS 1'
Konsistenz:  'locker bis dicht'
Durchmesser Stützrohr:  '50 mm'
Material Stützrohr:  'HDPE'
Enddurchmesser Bohrung:  '80 mm'
Tiefe der Bohrung:  '6,00 m '
Menge: 60,000 St

**1.4.170 Magnetische Tiefensondierung durchführen, Ausführung in Bohrlöchern der Vorpositionen**
Magnetische Tiefensondierung in Bohrlöchern der
Vorpositionen, Sondiertiefe 6,00 m zusätzlich im selben
Bohrloch im darunter liegenden Erdreich bis 1,00 m
durchführen.  Ausführung  mittels  Magnetometer.
Tiefenabstand der  Messpunkte  max.  0,05  m,
kontinuierliche  Messung  und Dokumentation  der
 Messergebnisse  durch  geeignetes
Aufzeichnungsgerät.  Das  Umsetzen der schwimmenden
Geräte zu  den  jeweiligen  Bohransatzpunkten,  das
Positionieren  des Bohrgerätes  und  das
Umrüsten  der  Anlage  und  der schwimmenden
Geräte werden nicht gesondert vergütet.
Menge: 40,000 St

**1.4.180 Anomalien räumen, Tiefenlage bis 1,0 m unter Ansatzpunkt**
Kampfmittelverdächtigen Störwerte oder Kampfmittel in
Trasse Bohrlochsondierung räumen. Erforderliche
Erdarbeiten einschl. Verbau nach Wahl des AN
entsprechend den detektierten Tiefenlagen bzw. den
Vorgaben der Arbeitshilfen Kampfmittelräumung und der
DGUV Information 201-207 ausführen. Anfallenden Boden
seitlich lagern. Räumtrichter nach Bergung der
Kampfmittelverdachtspunkte mit seitlich lagerndem
Aushub verfüllen, Verbau zurückbauen oder ziehen.
Notwendige Unterbrechungen für Sondierung und
Identifizierung sind einzurechnen und werden nicht
gesondert vergütet. Kampfmittelverdächtige Gegenstände
oder Kampfmittel identifizieren, bergen und zum
Bereitstellungslager oder zum Schrottlager
transportieren und dort ordnungsgemäß ablagern.

Tiefenlage des Störkörpers:  'bis 1,0 m unter AP'
Menge: 20,000 St

**1.4.190 Anomalien räumen, Tiefenlage bis 1,0 m bis 2,0 m unter Ansatzpunkt**
Kampfmittelverdächtigen Störwerte oder Kampfmittel in
Trasse Bohrlochsondierung räumen. Erforderliche
Erdarbeiten einschl. Verbau nach Wahl des AN
entsprechend den detektierten Tiefenlagen bzw. den
Vorgaben der Arbeitshilfen Kampfmittelräumung und der
DGUV Information 201-207 ausführen. Anfallenden Boden
seitlich lagern. Räumtrichter nach Bergung der
Kampfmittelverdachtspunkte mit seitlich lagerndem
Aushub verfüllen, Verbau zurückbauen oder ziehen.
Notwendige Unterbrechungen für Sondierung und
Identifizierung sind einzurechnen und werden nicht
gesondert vergütet. Kampfmittelverdächtige Gegenstände
oder Kampfmittel identifizieren, bergen und zum
Bereitstellungslager oder zum Schrottlager
transportieren und dort ordnungsgemäß ablagern.

Tiefenlage des Störkörpers:  '1,0 bis 2,0 m unter AP '
Menge: 5,000 St

**1.4.200 Anomalien räumen, Tiefenlage bis 2,0 m bis 3,0 m unter Ansatzpunkt**
Kampfmittelverdächtigen Störwerte oder Kampfmittel in
Trasse Bohrlochsondierung räumen. Erforderliche
Erdarbeiten einschl. Verbau nach Wahl des AN
entsprechend den detektierten Tiefenlagen bzw. den
Vorgaben der Arbeitshilfen Kampfmittelräumung und der
DGUV Information 201-207 ausführen. Anfallenden Boden
seitlich lagern. Räumtrichter nach Bergung der
Kampfmittelverdachtspunkte mit seitlich lagerndem
Aushub verfüllen, Verbau zurückbauen oder ziehen.
Notwendige Unterbrechungen für Sondierung und
Identifizierung sind einzurechnen und werden nicht
gesondert vergütet. Kampfmittelverdächtige Gegenstände
oder Kampfmittel identifizieren, bergen und zum
Bereitstellungslager oder zum Schrottlager
transportieren und dort ordnungsgemäß ablagern.

Tiefenlage des Störkörpers:  '2,0 bis 3,0 m unter AP '
Menge: 5,000 St

**1.4.210 Anomalien räumen, Tiefenlage bis 3,0 m bis 4,0 m unter Ansatzpunkt**
Kampfmittelverdächtigen Störwerte oder Kampfmittel in
Trasse Bohrlochsondierung räumen. Erforderliche
Erdarbeiten einschl. Verbau nach Wahl des AN
entsprechend den detektierten Tiefenlagen bzw. den
Vorgaben der Arbeitshilfen Kampfmittelräumung und der
DGUV Information 201-207 ausführen. Anfallenden Boden
seitlich lagern. Räumtrichter nach Bergung der
Kampfmittelverdachtspunkte mit seitlich lagerndem
Aushub verfüllen, Verbau zurückbauen oder ziehen.
Notwendige Unterbrechungen für Sondierung und
Identifizierung sind einzurechnen und werden nicht
gesondert vergütet. Kampfmittelverdächtige Gegenstände
oder Kampfmittel identifizieren, bergen und zum
Bereitstellungslager oder zum Schrottlager
transportieren und dort ordnungsgemäß ablagern.

Tiefenlage des Störkörpers:  '3,0 bis 4,0 m unter AP '
Menge: 5,000 St

**1.4.220 Anomalien räumen, Tiefenlage bis 4,0 m bis 5,0 m unter Ansatzpunkt**
Kampfmittelverdächtigen Störwerte oder Kampfmittel in
Trasse Bohrlochsondierung räumen. Erforderliche
Erdarbeiten einschl. Verbau nach Wahl des AN
entsprechend den detektierten Tiefenlagen bzw. den
Vorgaben der Arbeitshilfen Kampfmittelräumung und der
DGUV Information 201-207 ausführen. Anfallenden Boden
seitlich lagern. Räumtrichter nach Bergung der
Kampfmittelverdachtspunkte mit seitlich lagerndem
Aushub verfüllen, Verbau zurückbauen oder ziehen.
Notwendige Unterbrechungen für Sondierung und
Identifizierung sind einzurechnen und werden nicht
gesondert vergütet. Kampfmittelverdächtige Gegenstände
oder Kampfmittel identifizieren, bergen und zum
Bereitstellungslager oder zum Schrottlager
transportieren und dort ordnungsgemäß ablagern.

Tiefenlage des Störkörpers:  '4,0 bis 5,0 m unter AP '
Menge: 2,000 St

**1.4.230 Anomalien räumen, Tiefenlage bis 5,0 m bis 6,0 m unter Ansatzpunkt**
Kampfmittelverdächtigen Störwerte oder Kampfmittel in
Trasse Bohrlochsondierung räumen. Erforderliche
Erdarbeiten einschl. Verbau nach Wahl des AN
entsprechend den detektierten Tiefenlagen bzw. den
Vorgaben der Arbeitshilfen Kampfmittelräumung und der
DGUV Information 201-207 ausführen. Anfallenden Boden
seitlich lagern. Räumtrichter nach Bergung der
Kampfmittelverdachtspunkte mit seitlich lagerndem
Aushub verfüllen, Verbau zurückbauen oder ziehen.
Notwendige Unterbrechungen für Sondierung und
Identifizierung sind einzurechnen und werden nicht
gesondert vergütet. Kampfmittelverdächtige Gegenstände
oder Kampfmittel identifizieren, bergen und zum
Bereitstellungslager oder zum Schrottlager
transportieren und dort ordnungsgemäß ablagern.

Tiefenlage des Störkörpers:  '5,0 bis 6,0 m unter AP '
Menge: 2,000 St

**1.4.240 Anomalien räumen, Tiefenlage bis 6,0 m bis 7,0 m unter Ansatzpunkt**
Kampfmittelverdächtigen Störwerte oder Kampfmittel in
Trasse Bohrlochsondierung räumen. Erforderliche
Erdarbeiten einschl. Verbau nach Wahl des AN
entsprechend den detektierten Tiefenlagen bzw. den
Vorgaben der Arbeitshilfen Kampfmittelräumung und der
DGUV Information 201-207 ausführen. Anfallenden Boden
seitlich lagern. Räumtrichter nach Bergung der
Kampfmittelverdachtspunkte mit seitlich lagerndem
Aushub verfüllen, Verbau zurückbauen oder ziehen.
Notwendige Unterbrechungen für Sondierung und
Identifizierung sind einzurechnen und werden nicht
gesondert vergütet. Kampfmittelverdächtige Gegenstände
oder Kampfmittel identifizieren, bergen und zum
Bereitstellungslager oder zum Schrottlager
transportieren und dort ordnungsgemäß ablagern.

Tiefenlage des Störkörpers:  '6,0 bis 7,0 m unter AP '
Menge: 1,000 St

**1.4.250 Kampfmiteltechnische Baubegleitung der Erd- und Abbrucharbeiten**
Zur Sicherstellung der Kampfmittelfreiheit sind die
Erd- und Abbrucharbeiten durch Einsatz eines Räumpaares
nach § 20  SprenG zu begleiten In Abhängigkeit von den
vermuteten Kampfmitteln hat eine lagenweise und
systematische Kampfmittelsuche  mittels aktiver
und/oder passiver Sonden vollflächig zu erfolgen.
Visuelle Kontrolle und Sondierung auf Kampfmittel des
Bodens/Baggerguts vor dem und beim Ausheben. Visuelle
Kontrolle und Sondierung des abgelegten
Bodens/Baggerguts im Transportbehälter. Sondierung der
mit dem fortschreitenden Aushub entstandenen Sohle bis
zum Erreichen der Endsohle und abschließende Sondierung
und Freigabe der Endsohle und des Aushubes zur
Entsorgung.
Die DGUV Regel 113-003, Anhang 5
"Sicherheitsbestimmungen für den Umgang mit
Fundmunition" ist zu beachten.
Menge: 10,000 d

**1.4.260 Sortieren, Erfassen und Lagern von Kampfmitteln und Kampfmittelteilen**
Sortieren, Erfassen, Lagern und sachkundiges Verpacken
der geborgenen, abgabepflichtigen Kampfmittel nach:

-  abgabepflichtigen Kampfmitteln
-  abgabepflichtigen Kampfmittelteilen
-  Kampfmittelarten
-  Herkunft

inkl. aller notwendigen Materialien und Hilfsmittel auf
dem von der Baustelleneinrichtung gesondert
abgegrenzten Bereitstellungs- / Tageslager der
Räumstelle unter Aufsicht eines fachkundigen
Befähigungsscheininhabers gemäß § 20 SprengG durch
fachkundiges Personal über die gesamte Bauzeit sowie
für die Abholung durch das LKA KTI 24 bereitstellen und
nach Vorgabe des LKA verladen. Die Forderungen des LKA
KTI 24 des Landes Berlin sind zu beachten und
umzusetzen. Das über die gesamte Räumzeit für die
Leistungserbringung notwendige Personal ist in diese
Position einzurechnen.
Menge: 1,000 psch

**1.4.270 Bereitstellungslager bewachen, Tagschicht**
Bewachung des Bereitstellungslagers gemäß
Leistungsbeschreibung bis zur Abholung der sortierten
Kampfmittel durch das LKA KTI 24. Kalkulationsgrundlage
12 h von 06.00 Uhr bis 18.00 Uhr (Tagschicht) incl.
aller Zuschläge.
Menge: 5,000 d

**1.4.280 Bereitstellungslager bewachen, Nachtschicht**
Bewachung des Bereitstellungslagers gemäß
Leistungsbeschreibung bis zur Abholung der sortierten
Kampfmittel durch das LKA KTI 24. Kalkulationsgrundlage
12 h von 18.00 Uhr bis 06.00 Uhr (Nachtschicht) incl.
aller Zuschläge.
Menge: 5,000 d

**1.4.290 Abschlussbericht und Kampfmitelfreigabe gemäß Leistungsbeschreibung erstellen und übergeben.**
Abschlussbericht mit Aufbereitung der Messwerte mit
graphischer und tabellarischer Darstellung in einem
Kurzbericht mit Lageplan. Bewertung der sondierten
Störpunkte mit geschätzter Störpunktgröße (Länge,
Breite, Höhe, Tiefenlage, räumliche Ausrichtung),
Charakteristik der belassenen Störpunkte mit Wichtung
nach möglichen Verdacht auf Kampfmitteln und
entsprechend sortierter Darstellung. Die Dokumentation
der Räum- und Beseitigungsarbeiten erfolgt nach A
9.4.10 bzw. TS A 9.4.10 der Arbeitshilfe. Eingabe in
das EDV-System des Landes Berlin.

Übergabe in einfacher Ausfertigung digital, Formate
Lieferung im Archiv-/Druckformat = PDF, Version A-1,
dxf, shp, KMRPAS.
Menge: 1,000 psch

#### Abschnitt 1.5 Beweissicherung

*Hinweis*
Zu nachfolgender Position:

Positionen bautechnische, geodätische und dynamische
Beweissicherung beinhalten die Erstellung je eines
Messkonzeptes für die Leistungen, das im Vorfeld der
Bauarbeiten beim AG zur Freigabe einzureichen ist.

**1.5.10 Bautechnische Beweissicherung erstellen und fortschreiben**
Erstellung eines Messkonzeptes zur Freigabe durch den
AG

Durchführen der Beweissicherung einschl.
Schlussbegehung nach Abschluss der Bauarbeiten durch
einen vom AG zu bestätigenden fachkundigen, erfahrenen
und zugelassenen Sachverständigen oder Institut:

Zustand der im Baufeld  vorhandenen Anlagen, Wege,
Straßen, baulichen Anlagen (Eisenbahnbrücke,
S-Bahnbrücke, Nathanbrücke, Wohnbebauung) und der
Zufahrten im Einwirkbereich der Baustelle usw. durch
Protokoll und Fotografien dokumentieren. Dokumentation
den Eigentümern der Bauten vorlegen und abzeichnen
lassen. Einschließlich der Dokumentation von
Veränderungen im Laufe des Baugeschehens. Die Unterlage
zur Beweissicherung ist dem AG eine Woche vor Baubeginn
in einfacher Ausfertigung (Original) vorzulegen. Die
Dokumentation der Veränderungen unmittelbar nach
Feststellung der Veränderung sowie Dokumentation des
Bauendzustandes ist dem AG einschl. einer Analyse der
Schadensursache.

An den Bauwerken sind im Rahmen der bautechnischen
Beweissicherung die ggf. von der Ausführung der
Bauarbeiten beeinträchtigten Bauteile Widerlager,
Überbau und die Brückenlage aufzunehmen und der
Ausgangszustand zu dokumentieren. Die Zustandsaufnahme
und arbeitsbegleitende Beweissicherung sind während der
Durchführung potenziell die Bausubstanz
beeinträchtigender Arbeiten im 20-m-Bereich zu
wiederholen. Das bautechnische
Beweissicherungsverfahren schließt mit einem
Abschlussbericht. Einzelberichte und Schlussbericht
bestehen aus:

Lageplan mit Darstellung der aufgenommenen Bauteile
Zustandserfassung, Zustandsbeschreibung
Bilddokumentation
Rissmonitoring (Setzen der Monitore vor Baubeginn)
Ergebnisübergabe der jeweiligen Einzelgutachten und
eines zusammenfassenden Abschlussberichtes, einschl.
Beschreibung baubegleitend entstandender Schäden und
deren Ursachen
Beschreibung baubegleitend festgestellter Schäden
Beschreibung der Ursachen
Berichterstellung
Übergabe als Einzel- und Schlussbericht
Menge: 1,000 psch

**1.5.20 Geodätische Beweissicherung Bauwerke erstellen und fortschreiben**
Erstellung eines Messkonzeptes zur Freigabe durch den
AG

Durchführung der Geodätischen Beweissicherung für
Bauwerke (Brücken und Wohnbebauung)  durch einen vom AG
zu bestätigenden fachkundigen, erfahrenen und
zugelassenen Sachverständigen oder Institut:

Zeitgleich mit den potenziell das Bauwerk
beeinträchtigenden Arbeiten hat der AN eine geodätische
Überwachung der angrenzenden Bauwerke durchzuführen.
Die geodätische Überwachung beginnt mit einer
Nullmessung, mit der der Ausgangszustand festgestellt
wird. Wie beim bautechnischen Beweissicherungsverfahren
auch, sind Einzelberichte je Überwachungszyklus und ein
Schlussbericht anzufertigen. Die vom AN zu
beauftragenden Sachverständigen haben im Vorfeld der
Ausführung im Rahmen einer technischen Bearbeitung
zeichnerisch darzustellen, wo Messpunkte und Aufnehmer
angeordnet werden sollen.

Durchzuführende Messungen:

vertikale Bewegung  Kontrolle durch
Präzisionsnivellement
Bauwerkskippen  Kontrolle durch optische Lotung
horizontale Bewegung  Kontrolle durch Tachymetrie

Einzelberichte und Abschlussbericht sind mit folgenden
Angaben anzufertigen:

  Lageplan mit Darstellung der überwachten Bauteile
  Lage des Messpunkte und der Aufnehmer
  Nennung der Verfahrensbeteiligten
  Angabe der eingesetzten Messgeräte
  Angabe der Messgenauigkeit und der Eichtermine
  Angabe der verwendeten Software
  Nennung des verwendeten Normenwerkes
  Angabe der jeweils überwachten Gewerke
  Angabe der eingesetzten Baugeräte
  Angabe der ausgeführten Bauarbeiten
  Darstellung der Messergebnisse
Menge: 1,000 psch

**1.5.30 Dynamische Beweisicherung durchführen und fortschreiben**
Zeitgleich mit den potenziell das Bauwerk
beeinträchtigenden Arbeiten im 20-m-Bereich hat der AN
eine Überwachung des Brückenbauwerke und Wohnbebauung
durch Schwingungsmessungen durchzuführen.

Diese beginnen mit einer Nullmessung, mit der der
Ausgangszustand festgestellt wird. Wie bei den übrigen
Bewissicherungsmessungen sind Einzelberichte je
Überwachungszyklus und ein Schlussbericht anzufertigen.
Die vom AN zu beauftragenden Sachverständigen haben im
Vorfeld der Ausführung im Rahmen einer technischen
Bearbeitung zeichnerisch darzustellen wo Messpunkte und
Aufnehmer angeordnet werden sollen.

Als Grenzwert der Schwingungsgeschwindigkeit gilt eine
Einwirkung von 3 mm/s nach DIN 4150 - Teil 3. Bei
Erreichen des Grenzwertes müssen die Arbeiten
unterbrochen werden. Auftraggeber und Eigentümer sind
entsprechend zu informieren.

Das dynamische Beweissicherungsverfahren endet mit
einem zusammenfassenden Schlussbericht.

Einzelberichte und Abschlussbericht sind mit folgenden
Angaben anzufertigen:

  Lageplan mit Darstellung der überwachten Bauteile
  Lage des Messpunkte und der Aufnehmer
  Nennung der Verfahrensbeteiligten
  Angabe der eingesetzten Messgeräte
  Angabe der Messgenauigkeit und der Eichtermine
  Angabe der verwendeten Software
  Nennung des verwendeten Normenwerkes
  Angabe der jeweils überwachten Gewerke
  Angabe der eingesetzten Baugeräte
  Angabe der ausgeführten Bauarbeiten
  Darstellung der Messergebnisse
Menge: 1,000 psch

### Bereich 2 Erd- und Abbrucharbeiten

#### Abschnitt 2.1 Erdbau und Abbruch

*Hinweis*
zu Folgeposition:

Klinkermauerwerk im S1 und 2

**2.1.10 Mauerwerk abbrechen Kunststein Entsorgung ges.**
StL-Nr. 115119012919002
Mauerwerk nach Unterlagen des AG abbrechen. Abgerechnet
wird das abgebrochene Mauerwerk, wobei Öffnungen und
Nischen bis zu 0,5 m3 Einzelgröße und Schlitze bis zu
0,1 m3/m übermessen werden.
Bauteil 'Klinkermauerwerk der Schnitte 1 bis 2 '
Mauerwerk aus Kunststein.
Abbruchart 'erschütterungsarm nach Wahl des AN,
einschl. erforderlicher Trenn- und Sägeschnitte '
Sämtliche Steine und übriges Abbruchgut entsorgen, Entsorgung wird gesondert vergütet.
Menge: 40,000 m3

*Hinweis*
zu Folgeposition:

Natursteinmauerwerk im S7 und 8

**2.1.20 Mauerwerk abbrechen Naturstein Entsorgung ges.**
StL-Nr. 115119012929002
Mauerwerk nach Unterlagen des AG abbrechen. Abgerechnet
wird das abgebrochene Mauerwerk, wobei Öffnungen und
Nischen bis zu 0,5 m3 Einzelgröße und Schlitze bis zu
0,1 m3/m übermessen werden.
Bauteil 'Natursteinmauerwerk der Schnitt 7 und 8 '
Mauerwerk aus Naturstein.
Abbruchart 'erschütterungsarm nach Wahl des AN,
einschl. erforderlicher Trenn- und Sägeschnitte '
Sämtliche Steine und übriges Abbruchgut entsorgen, Entsorgung wird gesondert vergütet.
Menge: 20,000 m3

*Hinweis*
zu Folgeposition:

Klinkermauerwerk im S1 und 2

**2.1.30 N.gefährl. Abfall aus Abbruch ent. Entsorgung AN Gebühr einrechn. Nachweis Ulg. AG**
StL-Nr. 112102109911199
Nicht gefährlichen Abfall aus Abbruch laden, fördern
und entsorgen. Schadstoffbelastung nach Unterlagen des
AG.
Abfall 'ASN 17 01 02 - Ziegel '
Entsorgung nach Wahl des AN.
Gebühren der Abfallentsorgung sind einzurechnen.
Nachweis nach Unterlagen des AG führen.
Abgerechnet 'nach Entsorgungsnachweis '
Menge: 40,000 m3

*Hinweis*
Zu nachfolgender Position:

Transportentfernung bis 50 km

**2.1.40 Gefährl. Abfall aus Abbruch ents. min. Baustoffe Geb. trägt AG**
*** Bedarfsposition mit GB
StL-Nr. 11210220912
Gefährlichen Abfall aus Abbruch laden, fördern und entsorgen. Art der Belastung und Entsorgung nach Unterlagen des AG. Entsorgungsnachweis nach Unterlagen des AG
führen.
Abgerechnet wird nach Wiegescheinen.
Gemische aus oder getrennte Fraktionen von Beton, Ziegeln, Fliesen und Keramik, die gefährliche Stoffe enthalten. Abfallschlüsselnummer = 17 01 06.
Gebühren der Abfallentsorgung werden dem Entsorgungsträger vom AG vergütet.
Menge: 25,000 t

*Hinweis*
Zu nachfolgender Position::

Transportentfernung 51 ... 100 km

**2.1.50 Gefährl. Abfall aus Abbruch ents. min. Baustoffe Geb. trägt AG**
*** Bedarfsposition mit GB
StL-Nr. 11210220912
Gefährlichen Abfall aus Abbruch laden, fördern und entsorgen. Art der Belastung und Entsorgung nach Unterlagen des AG. Entsorgungsnachweis nach Unterlagen des AG
führen.
Abgerechnet wird nach Wiegescheinen.
Gemische aus oder getrennte Fraktionen von Beton, Ziegeln, Fliesen und Keramik, die gefährliche Stoffe enthalten. Abfallschlüsselnummer = 17 01 06.
Gebühren der Abfallentsorgung werden dem Entsorgungsträger vom AG vergütet.
Menge: 25,000 t

*Hinweis*
Zu nachfolgender Position:

Transportentfernung 101 ... 150 km

**2.1.60 Gefährl. Abfall aus Baustelle ents. Geb. trägt AG**
*** Bedarfsposition mit GB
StL-Nr. 11210221792
Gefährlichen Abfall aus Baustelle laden, fördern und
entsorgen. Art der Belastung und Entsorgung nach Unterlagen des AG. Entsorgungsnachweis nach Unterlagen des
AG führen.
Abgerechnet wird nach Wiegescheinen.
Abfallschlüsselnummer '17 05 03* - Boden und Steine,
die gefährliche Stoffe enthalten '
Gebühren der Abfallentsorgung werden dem Entsorgungsträger vom AG vergütet.
Menge: 25,000 t

*Hinweis*
zu Folgeposition:

Natursteinmauerwerk im S7 und 8

**2.1.70 N.gefährl. Abfall aus Abbruch ent. Baustoffe Entsorgung AN Gebühr einrechn. Nachweis Ulg. AG**
StL-Nr. 112102109311199
Nicht gefährlichen Abfall aus Abbruch laden, fördern
und entsorgen. Schadstoffbelastung nach Unterlagen des
AG.
Abfall = Ziegel, Fliesen und Keramik.
Abfallschlüsselnummer 17 01 03.
Entsorgung nach Wahl des AN.
Gebühren der Abfallentsorgung sind einzurechnen.
Nachweis nach Unterlagen des AG führen.
Abgerechnet 'nach Entsorgungsnachweis '
Menge: 20,000 m3

*Hinweis*
Zu nachfolgender Position:

Transportentfernung bis 50 km

**2.1.80 Gefährl. Abfall aus Abbruch ents. min. Baustoffe Geb. trägt AG**
*** Bedarfsposition mit GB
StL-Nr. 11210220912
Gefährlichen Abfall aus Abbruch laden, fördern und entsorgen. Art der Belastung und Entsorgung nach Unterlagen des AG. Entsorgungsnachweis nach Unterlagen des AG
führen.
Abgerechnet wird nach Wiegescheinen.
Gemische aus oder getrennte Fraktionen von Beton, Ziegeln, Fliesen und Keramik, die gefährliche Stoffe enthalten. Abfallschlüsselnummer = 17 01 06.
Gebühren der Abfallentsorgung werden dem Entsorgungsträger vom AG vergütet.
Menge: 15,000 t

*Hinweis*
Zu nachfolgender Position::

Transportentfernung 51 ... 100 km

**2.1.90 Gefährl. Abfall aus Abbruch ents. min. Baustoffe Geb. trägt AG**
*** Bedarfsposition mit GB
StL-Nr. 11210220912
Gefährlichen Abfall aus Abbruch laden, fördern und entsorgen. Art der Belastung und Entsorgung nach Unterlagen des AG. Entsorgungsnachweis nach Unterlagen des AG
führen.
Abgerechnet wird nach Wiegescheinen.
Gemische aus oder getrennte Fraktionen von Beton, Ziegeln, Fliesen und Keramik, die gefährliche Stoffe enthalten. Abfallschlüsselnummer = 17 01 06.
Gebühren der Abfallentsorgung werden dem Entsorgungsträger vom AG vergütet.
Menge: 15,000 t

*Hinweis*
Zu nachfolgender Position:

Transportentfernung 101 ... 150 km

**2.1.100 Gefährl. Abfall aus Baustelle ents. Geb. trägt AG**
*** Bedarfsposition mit GB
StL-Nr. 11210221792
Gefährlichen Abfall aus Baustelle laden, fördern und
entsorgen. Art der Belastung und Entsorgung nach Unterlagen des AG. Entsorgungsnachweis nach Unterlagen des
AG führen.
Abgerechnet wird nach Wiegescheinen.
Abfallschlüsselnummer '17 05 03* - Boden und Steine,
die gefährliche Stoffe enthalten '
Gebühren der Abfallentsorgung werden dem Entsorgungsträger vom AG vergütet.
Menge: 15,000 t

*Hinweis*
zu Folgeposition:

Geländer im S2 und 8

**2.1.110 Geländer abbauen Stützwand Stahl Pfosten abtr.**
StL-Nr. 1241213032192
Geländer nach Unterlagen des AG abbauen und nach Wahl
des AN verwerten.
Abrechnung nach Länge des Handlaufs zwischen den
Achsen der Endpfosten bzw. Endstäbe.
Geländer für Stützwand.
Baustoff = Stahl.
Höhe des Geländers '1,0 ... 1,2 m '
Pfosten abtrennen.
Menge: 31,000 m

*Hinweis*
zu Folgeposition:

Treppenanlage S7

**2.1.120 Mauerwerk abbrechen Naturstein Entsorg. n.U.AG**
StL-Nr. 114819012929003
Mauerwerk nach Unterlagen des AG abbrechen. Abgerechnet
wird das abgebrochene Mauerwerk, wobei Öffnungen und
Nischen bis zu 0,5 m3 Einzelgröße und Schlitze bis zu
0,1 m3/m übermessen werden.
Bauteil 'Teil der Treppe aus Natursteinmauerwerk im S7
'
Mauerwerk aus Naturstein.
Abbruchart 'erschütterungsarm nach Wahl des AN,
einschl. erforderlicher Trenn- und Sägeschnitte '
Das gesamte Abbruchgut nach Unterlagen des AG entsorgen. Entsorgen wird gesondert vergütet.
Menge: 10,000 m3

*Hinweis*
zu Folgeposition:

Bestandsspundwand S8

erschütterungsfreies Arbeiten

**2.1.130 Stahlspundbohlen ziehen Üb. 10 Jahre alt Einzelbohle OK über Wasser Material AN**
StL-Nr. 11721417399949121
Spundwand aus Stahlspundbohlen und/oder Konstruktionsstahlspundbohlen gemäß Leistungsbeschreibung
ziehen. Wasserstände gemäß Leistungsbeschreibung.
Bohlenkopf zum Ziehen herrichten.
Ausbauen vorhandener Vergurtung, Verholmung und
Verankerung sowie Erdarbeiten und Wasserhaltung werden
gesondert vergütet.
Spundwand 'Larssen III o.glw. '
Bohlenlänge in m = '9,0 ... 12,0 '
Einbindelänge in m = '7,0 ... 10,0 '
Spundwand steht über 10 Jahre im Baugrund.
Ziehverfahren 'erschütterungsfrei '
Einzelbohlen.
Spundwandoberkante liegt über der Wasserwechselzone.
Spundbohlen in Eigentum des AN übernehmen und
im Einklang mit den einschlägigen abfallrechtlichen
Vorschriften beseitigen.
Menge: 80,000 m2

*Hinweis*
zu Folgeposition:

Wasserbausteine der Anschlussbereiche S1 bis S7

**2.1.140 Flächensicherung abbrechen Steinschüttung mit geotex. Filt. wechselnde Wstd.**
StL-Nr. 11521000401190209
Flächensicherung abbrechen einschließlich des Abbruchs
aller Sicherungsbauteile und aller Trennschnitte (z.B.
von Geotextil, Unterbau, Bauwerke etc.).
Abgerechnet wird die vorher aufgemessene Fläche.
Sicherung = lose Steinschüttung
einschließlich Geokunststoff,
Gesamtdicke = '50 ... 80 cm '
im Bereich wechselnder Wasserstände,
Abbruchgut 'zwischenlagern und zum Lagerplatz des AG
transportieren '
Menge: 25,000 m2

*Hinweis*
zu Folgeposition:

Anschlussbereich Landseite S1 bis S7

**2.1.150 Boden bzw. Fels lösen und verwerten Profilg. lösen Planum n. gesond. LAGA Z 2 Verwertung nachw.**
StL-Nr. 117806212910141
Boden bzw. Fels aus Abtragsbereichen lösen, laden und
der Wiederverwendung/Verwertung nach Wahl des AN zuführen. Beschreibung der Homogenbereiche nach Unterlagen
des AG. Die Herstellung von Mulden und Gräben wird gesondert vergütet. Abgerechnet wird nach Abtragsprofilen.
Homogenbereich '1 '
Profilgerecht lösen.
Das Herstellen des Planums wird nicht gesondert
vergütet.
Zuordnungswert nach LAGA = Z 2.
Wiederverwendung/Verwertung nach Unterlagen des AG
nachweisen.
Menge: 20,000 m3

*Hinweis*
zu Folgeposition:

Gemisch aus Wasserbausteinen und Boden
Hinterfüllung Spundwand in S8

**2.1.160 Boden bzw. Fels lösen und verwerten profilg. lösen Planum nicht ges. Verwertung nachw.**
StL-Nr. 121106212010101
Boden bzw. Fels aus Abtragsbereichen lösen, laden und
nach Wahl des AN verwerten. Beschreibung der Homogenbereiche nach Unterlagen des AG. Die Herstellung von Mulden und Gräben wird gesondert vergütet.
Abgerechnet wird nach Abtragsprofilen.
Profilgerecht lösen.
Das Herstellen des Planums wird nicht gesondert
vergütet.
Verwertung nach Unterlagen des AG nachweisen.
Menge: 20,000 m3

*Hinweis*
zu Folgeposition:

Trennlage zwischen anstehendem Boden und Hinterfüllung
Sand-Kies-Gemisch 2/8

**2.1.170 Filter/Trennlage aus Geok. verl. wechselnde Wstd. Geotextil Bodentyp 2 - 4 Angaben BAV**
StL-Nr. XX11521020990291968
Filter oder Trennlage aus Geokunststoff auf vorbereitetem Planum nach Leistungsbeschreibung verlegen.
Erdarbeiten und Anschlüsse werden gesondert vergütet.
Zweck = 'Trennlage zwischen anstehendem Boden und
Hinterfüllung aus Sand-Kies-Gemisch 2/8 '
im Bereich wechselnder Wasserstände,
max. Einbautiefe unter Bezugswasserstand 'ca. 2,5 m '
Geotextil,
für Deckschicht der Größen- oder Gewichtsklasse:
'Hinterfüllmaterial, Sand-Kies-Gemisch 2/8 '
als Filter für Bodentypen 2 bis 4 nach TLG
Angaben im Bieterangabenverzeichnis über
Hersteller '

....................................................',
Name und Typ des Produkts '

....................................................'.
Menge: 360,000 m2

*Hinweis*
zu Folgeposition:

Trennlage zwischen anstehendem Boden und WBS CP 90/250

**2.1.180 Filter/Trennlage aus Geok. verl. wechselnde Wstd. Geotextil CP 90/250 o. V. Trennlage Angaben BAV**
StL-Nr. XX11521020990291178
Filter oder Trennlage aus Geokunststoff auf vorbereitetem Planum nach Leistungsbeschreibung verlegen.
Erdarbeiten und Anschlüsse werden gesondert vergütet.
Zweck = 'Trennlage zwischen anstehendem Boden und
Hinterfüllung aus Wasserbausteinen '
im Bereich wechselnder Wasserstände,
max. Einbautiefe unter Bezugswasserstand 'ca. 2,5 m '
Geotextil,
für Deckschicht der Größenklasse CP 90/250
ohne Verguss.
als Trennlage für Bodentyp 1, 2, 3 oder 4 nach TLG
Angaben im Bieterangabenverzeichnis über
Hersteller '

....................................................',
Name und Typ des Produkts '

....................................................'.
Menge: 250,000 m2

*Hinweis*
zu Folgeposition:

Hinterfüllung zwischen Spundwand und alter Uferwand
S1 und S2 / S7 und S8

lagenweiser Einbau gemäß Statik

**2.1.190 Baust. lief. als BW-Hinterfüll. einb Wasserschutzgeb. gesamter Bereich**
StL-Nr. 1211066099911
Baustoff liefern und als Bauwerkshinterfüllung profilgerecht einbauen und verdichten. Abgerechnet wird nach
Auftragsprofilen.
Hinterfüllung für 'neue Uferwandkonstruktion '
Baustoff 'gemischtkörniger Boden, Sand-Kies-Gemisch 2/8
'
Baustoff für Einbau in Wasserschutzgebieten nach Unterlagen des AG geeignet.
Gesamter Hinterfüllbereich.
Menge: 450,000 m3

*Hinweis*
zu Folgeposition:

Hinterfüllung zwischen Spundwand und alter Uferwand
S3 bis S6

OK Spundwand = OK WBS = 29,82 m NHN
Dicke ca. 2,5 m

**2.1.200 Steinschüttung herstellen wechselnde Wstd. Waba. mind.2,3 CP 63/180 Angaben BAV**
StL-Nr. XX11521030990201298
Steinschüttung auf vorbereitetem Planum
herstellen und abgleichen. Erdarbeiten und
Filtereinbau werden gesondert vergütet.
Zweck = 'Hinterfüllung zwischen Ufer- und Spundwand '
im Bereich wechselnder Wasserstände,
Material = Wasserbaustein, Rohdichte
mindestens 2,3 Mg/m3
Größenklasse CP 63/180,
Einbaudicke/Flächengewicht = '2,0 ... 3,0 m '
Angaben im Bieterangabenverzeichnis über
Material '

....................................................',
Steinbruch/Hersteller '

....................................................',
Herstellwerk '

....................................................',
Rohdichte '

....................................................',
Menge: 120,000 t

**2.1.210 Boden foerdern und ablagern Klassen nach BB**
Boden in Schuten umschlagen und dort für
Deklarartionsverfahren lagern. Lagerung umfasst den
gesamten Zeitraum von der Bereitstellung des Materials
zur Probennahme, über die Entnahme der Proben, deren
Auswertung, die Beantragung des Zuweisungsbescheides,
die Zuweisung zu einer Annahmestelle und die
Entsorgung..
Klassen nach Baubeschreibung.
Menge: 220,000 t

*Hinweis*
zu Folgeposition:

Abbruchgut aus Bohrungen
Gemischte Bau- und Abbruchabfälle

**2.1.220 N.gefährl. Abfall aus Baustelle ent Räumgut Entsorgung AN Gebühr einrechn. Nachweis Ulg. AG Abr. Abtrag**
StL-Nr. 112102117111101
Nicht gefährlichen Abfall aus Baustelle laden, fördern
und entsorgen. Schadstoffbelastung nach Unterlagen des
AG.
Abfall = gemischte Bau- und Abbruchabfälle.
Abfallschlüsselnummer 17 09 04.
Entsorgung nach Wahl des AN.
Gebühren der Abfallentsorgung sind einzurechnen.
Nachweis nach Unterlagen des AG führen.
Abgerechnet wird nach Abtragsprofilen.
Menge: 120,000 m3

*Hinweis*
Zu nachfolgender Position:

Gemischte Bau- und Abbruchabfälle
Transportentfernung bis 50 km

**2.1.230 Gefährl. Abfall aus Baustelle ents. Geb. trägt AG**
*** Bedarfsposition mit GB
StL-Nr. 11210221792
Gefährlichen Abfall aus Baustelle laden, fördern und
entsorgen. Art der Belastung und Entsorgung nach Unterlagen des AG. Entsorgungsnachweis nach Unterlagen des
AG führen.
Abgerechnet wird nach Wiegescheinen.
Abfallschlüsselnummer '17 05 03* -  Boden und Steine,
die gefährliche Stoffe enthalten '
Gebühren der Abfallentsorgung werden dem Entsorgungsträger vom AG vergütet.
Menge: 50,000 t

*Hinweis*
Zu nachfolgender Position::

Gemischte Bau- und Abbruchabfälle
Transportentfernung 51 ... 100 km

**2.1.240 Gefährl. Abfall aus Baustelle ents. Geb. trägt AG**
*** Bedarfsposition mit GB
StL-Nr. 11210221792
Gefährlichen Abfall aus Baustelle laden, fördern und
entsorgen. Art der Belastung und Entsorgung nach Unterlagen des AG. Entsorgungsnachweis nach Unterlagen des
AG führen.
Abgerechnet wird nach Wiegescheinen.
Abfallschlüsselnummer '17 05 03* -  Boden und Steine,
die gefährliche Stoffe enthalten '
Gebühren der Abfallentsorgung werden dem Entsorgungsträger vom AG vergütet.
Menge: 50,000 t

*Hinweis*
Zu nachfolgender Position:

Gemischte Bau- und Abbruchabfälle
Transportentfernung 101 ... 150 km

**2.1.250 Gefährl. Abfall aus Baustelle ents. Geb. trägt AG**
*** Bedarfsposition mit GB
StL-Nr. 11210221792
Gefährlichen Abfall aus Baustelle laden, fördern und
entsorgen. Art der Belastung und Entsorgung nach Unterlagen des AG. Entsorgungsnachweis nach Unterlagen des
AG führen.
Abgerechnet wird nach Wiegescheinen.
Abfallschlüsselnummer '17 05 03* - Boden und Steine,
die gefährliche Stoffe enthalten '
Gebühren der Abfallentsorgung werden dem Entsorgungsträger vom AG vergütet.
Menge: 50,000 t

*Hinweis*
Zu nachfolgender Position::

Altholz
Transportentfernung 0 ... 50 km

**2.1.260 Gefährl. Abfall aus Baustelle ents. Geb. trägt AG**
*** Bedarfsposition mit GB
StL-Nr. 11210221792
Gefährlichen Abfall aus Baustelle laden, fördern und
entsorgen. Art der Belastung und Entsorgung nach Unterlagen des AG. Entsorgungsnachweis nach Unterlagen des
AG führen.
Abgerechnet wird nach Wiegescheinen.
Abfallschlüsselnummer '17 02 04* - Glas, Kunststoff und
Holz, die gefährliche Stoffe enthalten oder durch
gefährliche Stoffe verunreinigt sind '
Gebühren der Abfallentsorgung werden dem Entsorgungsträger vom AG vergütet.
Menge: 50,000 t

*Hinweis*
Zu nachfolgender Position::

Altholz
Transportentfernung 51 ... 100 km

**2.1.270 Gefährl. Abfall aus Baustelle ents. Geb. trägt AG**
*** Bedarfsposition mit GB
StL-Nr. 11210221792
Gefährlichen Abfall aus Baustelle laden, fördern und
entsorgen. Art der Belastung und Entsorgung nach Unterlagen des AG. Entsorgungsnachweis nach Unterlagen des
AG führen.
Abgerechnet wird nach Wiegescheinen.
Abfallschlüsselnummer '17 02 04* - Glas, Kunststoff und
Holz, die gefährliche Stoffe enthalten oder durch
gefährliche Stoffe verunreinigt sind '
Gebühren der Abfallentsorgung werden dem Entsorgungsträger vom AG vergütet.
Menge: 50,000 t

*Hinweis*
Zu nachfolgender Position:

Altholz
Transportentfernung 101 ... 150 km

**2.1.280 Gefährl. Abfall aus Baustelle ents. Geb. trägt AG**
*** Bedarfsposition mit GB
StL-Nr. 11210221792
Gefährlichen Abfall aus Baustelle laden, fördern und
entsorgen. Art der Belastung und Entsorgung nach Unterlagen des AG. Entsorgungsnachweis nach Unterlagen des
AG führen.
Abgerechnet wird nach Wiegescheinen.
Abfallschlüsselnummer '17 02 04* - Glas, Kunststoff und
Holz, die gefährliche Stoffe enthalten oder durch
gefährliche Stoffe verunreinigt sind '
Gebühren der Abfallentsorgung werden dem Entsorgungsträger vom AG vergütet.
Menge: 50,000 t

*Hinweis*
zu Folgeposition:

Baumischabfälle

**2.1.290 N.gefährl. Abfall aus Abbruch ent. Gemisch Beton Entsorgung U.AG Gebühr einrechn. Nachweis Ulg. AG Abr. Fahrzeug**
StL-Nr. 112102109421101
Nicht gefährlichen Abfall aus Abbruch laden, fördern
und entsorgen. Schadstoffbelastung nach Unterlagen des
AG.
Abfall = Gemische aus Beton, Ziegeln, Fliesen und Keramik mit Ausnahme derjenigen, die unter 17 01 06 fallen.
Abfallschlüsselnummer 17 01 07.
Entsorgung nach Unterlagen des AG.
Gebühren der Abfallentsorgung sind einzurechnen.
Nachweis nach Unterlagen des AG führen.
Abgerechnet wird nach Aufmaß auf dem Fahrzeug.
Menge: 100,000 m3

*Hinweis*
Zu nachfolgender Position::

Baumischabfälle
Transportentfernung 0 ... 50 km

**2.1.300 Gefährl. Abfall aus Abbruch ents. sonstige Stoffe Geb. trägt AG**
*** Bedarfsposition mit GB
StL-Nr. 11210220962
Gefährlichen Abfall aus Abbruch laden, fördern und entsorgen. Art der Belastung und Entsorgung nach Unterlagen des AG. Entsorgungsnachweis nach Unterlagen des AG
führen.
Abgerechnet wird nach Wiegescheinen.
Sonstige Bau- und Abbruchabfälle (einschließlich gemischter Abfälle), die gefährliche Stoffe enthalten.
Abfallschlüsselnummer = 17 09 03.
Gebühren der Abfallentsorgung werden dem Entsorgungsträger vom AG vergütet.
Menge: 90,000 t

*Hinweis*
Zu nachfolgender Position::

Baumischabfälle
Transportentfernung 51 ... 100 km

**2.1.310 Gefährl. Abfall aus Abbruch ents. sonstige Stoffe Geb. trägt AG**
*** Bedarfsposition mit GB
StL-Nr. 11210220962
Gefährlichen Abfall aus Abbruch laden, fördern und entsorgen. Art der Belastung und Entsorgung nach Unterlagen des AG. Entsorgungsnachweis nach Unterlagen des AG
führen.
Abgerechnet wird nach Wiegescheinen.
Sonstige Bau- und Abbruchabfälle (einschließlich gemischter Abfälle), die gefährliche Stoffe enthalten.
Abfallschlüsselnummer = 17 09 03.
Gebühren der Abfallentsorgung werden dem Entsorgungsträger vom AG vergütet.
Menge: 90,000 t

*Hinweis*
Zu nachfolgender Position:

Baumischabfälle
Transportentfernung 101 ... 150 km

**2.1.320 Gefährl. Abfall aus Abbruch ents. sonstige Stoffe Geb. trägt AG**
*** Bedarfsposition mit GB
StL-Nr. 11210220962
Gefährlichen Abfall aus Abbruch laden, fördern und entsorgen. Art der Belastung und Entsorgung nach Unterlagen des AG. Entsorgungsnachweis nach Unterlagen des AG
führen.
Abgerechnet wird nach Wiegescheinen.
Sonstige Bau- und Abbruchabfälle (einschließlich gemischter Abfälle), die gefährliche Stoffe enthalten.
Abfallschlüsselnummer = 17 09 03.
Gebühren der Abfallentsorgung werden dem Entsorgungsträger vom AG vergütet.
Menge: 90,000 t

### Bereich 3 Spundwände, Pfähle und Verankerungen

#### Abschnitt 3.1 Spundwandarbeiten

*Hinweis*
zu Folgeposition:

Freimachen der Einbringtrasse der Hauptwand

Ausführung an 4 räumlich von einander getrennten
Einbauorten
S1 / S2 / S7 / S8

**3.1.10 Verrohrte Entspannungsbohrungen herstellen Bohrg.seitl.lag. Bohrungen tangierend DU 40 cm Länge bis 7 m**
Überschnittene Entspannungsbohrungen nach
Baubeschreibung herstellen,
Leitwände oder Bohrschablonenwerden gesondert vergütet.
Abgerechnet wird die Länge der Bohrung von
planmäßiger Unterkante bis zur Gewässersohle. Die
Boden- und Grundwasserverhältnisse sind in den
Baugrundunterlagen angegeben.
Ausführung = überschnittene Bohrungen, verrohrt.
DU 70 cm, ü = 15 cm.
Länge der Bohrung bis 10 m.
Menge: 240,000 m

**3.1.20 Bohrschabl. herst . Beidseitig Aush.seitl.lagern Dicke 30-40 cm Abbr.förd.+einpl.**
Bohrschablone für Entspanungsbohrungen einschl.
zugehöriger Erdarbeiten nach herstellen. Bewehrung wird
nicht gesondert vergütet.
Die Boden- und Grundwasserverhältnisse sind in den
Baugrundunterlagen angegeben.
Bohrschablone, Material 'nach Wahl des AN '
Aushub seitlich lagern.
Dicke der Wand über 30 bis 40 cm.
Bohrschabl. nach Nutzung entfernen,
Abbruchgut zerkleinern, fördern und im Baustellenbereich einplanieren.
Menge: 20,000 m

**3.1.30 Baust. lief. als BW-Hinterfüll. einb Wasserschutzgeb. gesamter Bereich**
StL-Nr. 1211066099911
Baustoff liefern und als Bauwerkshinterfüllung profilgerecht einbauen und verdichten. Abgerechnet wird nach
Auftragsprofilen.
Hinterfüllung für 'Verfüllung der Bohrung für die neue
Uferwandkonstruktion '
Baustoff 'gemischtkörniger Boden '
Baustoff für Einbau in Wasserschutzgebieten nach Unterlagen des AG geeignet.
Gesamter Hinterfüllbereich.
Menge: 100,000 m3

*Hinweis*
Zu Folgeposition:

Ausführung an 8 voneinander räumlich getrennten
Abschnitten

**3.1.40 Arbeitsebene säubern Tiefe bis 1,0 m Breite Wahl AN Unter Wasser Seitl. lagern Wiederverfüllen**
StL-Nr. 117214003213101
Arbeitsebene gemäß Leistungsbeschreibung
für die Durchführung von Arbeiten zum Einbringen
oder Ziehen von Spundbohlen und Pfählen sowie dem
Einbau und Ausbau von Verankerungen vor Baubeginn von
Hindernissen säubern, Erdarbeiten und Wasserhaltung
durchführen. Wasserstände gemäß Leistungsbeschreibung.
Abgerechnet wird nach Länge d. Arbeitsebene, in Achse
der eingebauten oder gezogenen Spundwand oder
Pfahlreihe.
Tiefe bis 1 m unter Arbeitsebene.
Breite und Geometrie des Räumgrabens nach Wahl des AN.
Arbeitsebene liegt unter der Wasserwechselzone.
Anfallendes Material seitlich lagern.
Beim Säubern der Arbeitsebene entstandenen Räumgraben
mit seitlich gelagertem Aushubboden wiederverfüllen.
Menge: 130,000 m

*Hinweis*
Zu Folgeposition:

S1 - OK 31,50 m NHN
AZ 24-700 o. glw., L = 15,0 m, S 240 GP
einschl. Kunststoffdichtung im Schloss

**3.1.50 Stahlspundbohlen liefern S240GP Z-Spundbohle Einzelbohle Beschichtet**
StL-Nr. 11721410891903911
Stahlspundbohlen einschl. erforderlicher Verbindungselemente, arbeitstechnischer Lochungen und Mindestblechdicken gemäß Leistungsbeschreibung frei Verwendungsstelle liefern und bis zum Einbau durch den AN
sicher lagern. Spundbohlenverstärkungen und
Spundwandkonservierungen werden gesondert vergütet.
Bohlenlänge in m = '15,0 '
Stahlsorte S240GP.
Elast. Widerstandsmoment in cm3/m mind. = '2.430 '
Art = Z-Spundbohle.
Gewicht in kg/m2 min./max. = '130 / 140 '
Liefern als Einzelbohle.
Schloss mit Kunststoff beschichtet.
Menge: 37,000 t

**3.1.60 Konstruktionsstahlsp.bohlen lief. Eck-o.Knickausb. S355GP Einzelbohle**
StL-Nr. 11721411319490901
Konstruktionsbedingte Eck-, Knick-, Keil-, Pass-,
Anschluss- und Abzweigstahlspundbohlen einschl.
erforderlicher Verbindungselemente und arbeitstechnischer Lochungen sowie die Schlossart gemäß Leistungsbeschreibung herstellen und frei Verwendungsstelle
liefern. Spundwandkonservierungen werden gesondert
vergütet. Schlossdichtung und -zugfestigkeit sind wie
anzuschließende Bohlen auszuführen.
Zweck = Eck- oder Knickausbildung.
Bohlenlänge in m = '15,0 '
Stahlsorte S355GP.
Art der Spundbohle = 'Delta 13 o. glw. und LLS 45_135
o. glw. '
Gewicht in kg/m2 min./max. = '13 kg/m bzw. 17,7 kg/m '
Liefern als Einzelbohle.
Menge: 1,000 t

*Hinweis*
Zu Folgeposition:

S2 - OK 31,50 m NHN
AZ 24-700 o. glw., L = 19,5 m, S 240 GP
einschl. Kunststoffdichtung im Schloss

**3.1.70 Stahlspundbohlen liefern S240GP Z-Spundbohle Einzelbohle Beschichtet**
StL-Nr. 11721410891903911
Stahlspundbohlen einschl. erforderlicher Verbindungselemente, arbeitstechnischer Lochungen und Mindestblechdicken gemäß Leistungsbeschreibung frei Verwendungsstelle liefern und bis zum Einbau durch den AN
sicher lagern. Spundbohlenverstärkungen und
Spundwandkonservierungen werden gesondert vergütet.
Bohlenlänge in m = '19,5 '
Stahlsorte S240GP.
Elast. Widerstandsmoment in cm3/m mind. = '2.430 '
Art = Z-Spundbohle.
Gewicht in kg/m2 min./max. = '130 / 140 '
Liefern als Einzelbohle.
Schloss mit Kunststoff beschichtet.
Menge: 46,000 t

**3.1.80 Konstruktionsstahlsp.bohlen lief. Eck-o.Knickausb. S355GP Einzelbohle**
StL-Nr. 11721411319490901
Konstruktionsbedingte Eck-, Knick-, Keil-, Pass-,
Anschluss- und Abzweigstahlspundbohlen einschl.
erforderlicher Verbindungselemente und arbeitstechnischer Lochungen sowie die Schlossart gemäß Leistungsbeschreibung herstellen und frei Verwendungsstelle
liefern. Spundwandkonservierungen werden gesondert
vergütet. Schlossdichtung und -zugfestigkeit sind wie
anzuschließende Bohlen auszuführen.
Zweck = Eck- oder Knickausbildung.
Bohlenlänge in m = '19,5 '
Stahlsorte S355GP.
Art der Spundbohle = 'C 9 oglw. und LLS 45_135 o. glw.
'
Gewicht in kg/m2 min./max. = '9,3 kg/m bzw. 17,7 k/m '
Liefern als Einzelbohle.
Menge: 1,000 t

*Hinweis*
Zu Folgeposition:

S3 - OK 29,82 m NHN
AZ 24-700 o. glw., L = 11,5 m, S 240 GP
einschl. Kunststoffdichtung im Schloss

**3.1.90 Stahlspundbohlen liefern S240GP Z-Spundbohle Einzelbohle Beschichtet**
StL-Nr. 11721410891903911
Stahlspundbohlen einschl. erforderlicher Verbindungselemente, arbeitstechnischer Lochungen und Mindestblechdicken gemäß Leistungsbeschreibung frei Verwendungsstelle liefern und bis zum Einbau durch den AN
sicher lagern. Spundbohlenverstärkungen und
Spundwandkonservierungen werden gesondert vergütet.
Bohlenlänge in m = '11,5 '
Stahlsorte S240GP.
Elast. Widerstandsmoment in cm3/m mind. = '2.430 '
Art = Z-Spundbohle.
Gewicht in kg/m2 min./max. = '130 / 140 '
Liefern als Einzelbohle.
Schloss mit Kunststoff beschichtet.
Menge: 25,000 t

**3.1.100 Konstruktionsstahlsp.bohlen lief. Eck-o.Knickausb. S355GP Einzelbohle**
StL-Nr. 11721411319490901
Konstruktionsbedingte Eck-, Knick-, Keil-, Pass-,
Anschluss- und Abzweigstahlspundbohlen einschl.
erforderlicher Verbindungselemente und arbeitstechnischer Lochungen sowie die Schlossart gemäß Leistungsbeschreibung herstellen und frei Verwendungsstelle
liefern. Spundwandkonservierungen werden gesondert
vergütet. Schlossdichtung und -zugfestigkeit sind wie
anzuschließende Bohlen auszuführen.
Zweck = Eck- oder Knickausbildung.
Bohlenlänge in m = '11,5 '
Stahlsorte S355GP.
Art der Spundbohle = 'LLS 35_145 o. glw. '
Gewicht in kg/m2 min./max. = '17,7 kg/m '
Liefern als Einzelbohle.
Menge: 0,500 t

*Hinweis*
Zu Folgeposition:

S4 - OK 29,82 m NHN
AZ 24-700 o. glw., L = 16,5 m, S 240 GP
einschl. Kunststoffdichtung im Schloss

**3.1.110 Stahlspundbohlen liefern S240GP Z-Spundbohle Einzelbohle Beschichtet**
StL-Nr. 11721410891903911
Stahlspundbohlen einschl. erforderlicher Verbindungselemente, arbeitstechnischer Lochungen und Mindestblechdicken gemäß Leistungsbeschreibung frei Verwendungsstelle liefern und bis zum Einbau durch den AN
sicher lagern. Spundbohlenverstärkungen und
Spundwandkonservierungen werden gesondert vergütet.
Bohlenlänge in m = '16,5 '
Stahlsorte S240GP.
Elast. Widerstandsmoment in cm3/m mind. = '2.430 '
Art = Z-Spundbohle.
Gewicht in kg/m2 min./max. = '130 / 140 '
Liefern als Einzelbohle.
Schloss mit Kunststoff beschichtet.
Menge: 36,000 t

**3.1.120 Konstruktionsstahlsp.bohlen lief. Eck-o.Knickausb. S355GP Einzelbohle**
StL-Nr. 11721411319490901
Konstruktionsbedingte Eck-, Knick-, Keil-, Pass-,
Anschluss- und Abzweigstahlspundbohlen einschl.
erforderlicher Verbindungselemente und arbeitstechnischer Lochungen sowie die Schlossart gemäß Leistungsbeschreibung herstellen und frei Verwendungsstelle
liefern. Spundwandkonservierungen werden gesondert
vergütet. Schlossdichtung und -zugfestigkeit sind wie
anzuschließende Bohlen auszuführen.
Zweck = Eck- oder Knickausbildung.
Bohlenlänge in m = '16,5 '
Stahlsorte S355GP.
Art der Spundbohle = 'LLS 45_135 '
Gewicht in kg/m2 min./max. = '17,7 kg/m '
Liefern als Einzelbohle.
Menge: 0,500 t

*Hinweis*
Zu Folgeposition:

S5 - OK 29,82 m NHN
AZ 24-700 o. glw., L = 9,0 m, S 240 GP

**3.1.130 Stahlspundbohlen liefern S240GP Z-Spundbohle Einzelbohle Beschichtet**
StL-Nr. 11721410891903911
Stahlspundbohlen einschl. erforderlicher Verbindungselemente, arbeitstechnischer Lochungen und Mindestblechdicken gemäß Leistungsbeschreibung frei Verwendungsstelle liefern und bis zum Einbau durch den AN
sicher lagern. Spundbohlenverstärkungen und
Spundwandkonservierungen werden gesondert vergütet.
Bohlenlänge in m = '9,0 '
Stahlsorte S240GP.
Elast. Widerstandsmoment in cm3/m mind. = '2.430 '
Art = Z-Spundbohle.
Gewicht in kg/m2 min./max. = '130 / 140 '
Liefern als Einzelbohle.
Schloss mit Kunststoff beschichtet.
Menge: 20,000 t

**3.1.140 Konstruktionsstahlsp.bohlen lief. Eck-o.Knickausb. S355GP Einzelbohle**
StL-Nr. 11721411319490901
Konstruktionsbedingte Eck-, Knick-, Keil-, Pass-,
Anschluss- und Abzweigstahlspundbohlen einschl.
erforderlicher Verbindungselemente und arbeitstechnischer Lochungen sowie die Schlossart gemäß Leistungsbeschreibung herstellen und frei Verwendungsstelle
liefern. Spundwandkonservierungen werden gesondert
vergütet. Schlossdichtung und -zugfestigkeit sind wie
anzuschließende Bohlen auszuführen.
Zweck = Eck- oder Knickausbildung.
Bohlenlänge in m = '9,0 '
Stahlsorte S355GP.
Art der Spundbohle = 'LLS 45_135 o. glw. '
Gewicht in kg/m2 min./max. = '17,7 kg/m '
Liefern als Einzelbohle.
Menge: 0,500 t

*Hinweis*
Zu Folgeposition:

S6 - OK 29,82 m NHN
AZ 24-700 o. glw., L = 10,0 m, S 240 GP
einschl. Kunststoffdichtung im Schloss

**3.1.150 Stahlspundbohlen liefern S240GP Z-Spundbohle Einzelbohle Beschichtet**
StL-Nr. 11721410891903911
Stahlspundbohlen einschl. erforderlicher Verbindungselemente, arbeitstechnischer Lochungen und Mindestblechdicken gemäß Leistungsbeschreibung frei Verwendungsstelle liefern und bis zum Einbau durch den AN
sicher lagern. Spundbohlenverstärkungen und
Spundwandkonservierungen werden gesondert vergütet.
Bohlenlänge in m = '10,0 '
Stahlsorte S240GP.
Elast. Widerstandsmoment in cm3/m mind. = '2.430 '
Art = Z-Spundbohle.
Gewicht in kg/m2 min./max. = '130 / 140 '
Liefern als Einzelbohle.
Schloss mit Kunststoff beschichtet.
Menge: 20,000 t

**3.1.160 Konstruktionsstahlsp.bohlen lief. Eck-o.Knickausb. S355GP Einzelbohle**
StL-Nr. 11721411319490901
Konstruktionsbedingte Eck-, Knick-, Keil-, Pass-,
Anschluss- und Abzweigstahlspundbohlen einschl.
erforderlicher Verbindungselemente und arbeitstechnischer Lochungen sowie die Schlossart gemäß Leistungsbeschreibung herstellen und frei Verwendungsstelle
liefern. Spundwandkonservierungen werden gesondert
vergütet. Schlossdichtung und -zugfestigkeit sind wie
anzuschließende Bohlen auszuführen.
Zweck = Eck- oder Knickausbildung.
Bohlenlänge in m = '10,0 '
Stahlsorte S355GP.
Art der Spundbohle = 'LLS 45_135 o. glw. '
Gewicht in kg/m2 min./max. = '17,7 kg/m '
Liefern als Einzelbohle.
Menge: 0,500 t

*Hinweis*
Zu Folgeposition:

S7 - OK 31,50 m NHN
AZ 24-700 o. glw., L = 13,0 m, S 240 GP
einschl. Kunststoffdichtung im Schloss

**3.1.170 Stahlspundbohlen liefern S240GP Z-Spundbohle Einzelbohle Beschichtet**
StL-Nr. 11721410891903911
Stahlspundbohlen einschl. erforderlicher Verbindungselemente, arbeitstechnischer Lochungen und Mindestblechdicken gemäß Leistungsbeschreibung frei Verwendungsstelle liefern und bis zum Einbau durch den AN
sicher lagern. Spundbohlenverstärkungen und
Spundwandkonservierungen werden gesondert vergütet.
Bohlenlänge in m = '13,0 '
Stahlsorte S240GP.
Elast. Widerstandsmoment in cm3/m mind. = '2.430 '
Art = Z-Spundbohle.
Gewicht in kg/m2 min./max. = '130 / 140 '
Liefern als Einzelbohle.
Schloss mit Kunststoff beschichtet.
Menge: 34,000 t

**3.1.180 Konstruktionsstahlsp.bohlen lief. Eck-o.Knickausb. S355GP Einzelbohle**
StL-Nr. 11721411319490901
Konstruktionsbedingte Eck-, Knick-, Keil-, Pass-,
Anschluss- und Abzweigstahlspundbohlen einschl.
erforderlicher Verbindungselemente und arbeitstechnischer Lochungen sowie die Schlossart gemäß Leistungsbeschreibung herstellen und frei Verwendungsstelle
liefern. Spundwandkonservierungen werden gesondert
vergütet. Schlossdichtung und -zugfestigkeit sind wie
anzuschließende Bohlen auszuführen.
Zweck = Eck- oder Knickausbildung.
Bohlenlänge in m = '13,0 '
Stahlsorte S355GP.
Art der Spundbohle = 'Delta 13 o. glw. und LLS 45_135 '
Gewicht in kg/m2 min./max. = '13,1 bzw. 17,7 kg/m '
Liefern als Einzelbohle.
Menge: 0,750 t

*Hinweis*
Zu Folgeposition:

S8 - OK 31,50 m NHN
AZ 24-700 o. glw., L = 10,5 m, S 240 GP
einschl. Kunststoffdichtung im Schloss

**3.1.190 Stahlspundbohlen liefern S240GP Z-Spundbohle Einzelbohle Beschichtet**
StL-Nr. 11721410891903911
Stahlspundbohlen einschl. erforderlicher Verbindungselemente, arbeitstechnischer Lochungen und Mindestblechdicken gemäß Leistungsbeschreibung frei Verwendungsstelle liefern und bis zum Einbau durch den AN
sicher lagern. Spundbohlenverstärkungen und
Spundwandkonservierungen werden gesondert vergütet.
Bohlenlänge in m = '10,5 '
Stahlsorte S240GP.
Elast. Widerstandsmoment in cm3/m mind. = '2.430 '
Art = Z-Spundbohle.
Gewicht in kg/m2 min./max. = '130 / 140 '
Liefern als Einzelbohle.
Schloss mit Kunststoff beschichtet.
Menge: 27,000 t

**3.1.200 Konstruktionsstahlsp.bohlen lief. Eck-o.Knickausb. S355GP Einzelbohle**
StL-Nr. 11721411319490901
Konstruktionsbedingte Eck-, Knick-, Keil-, Pass-,
Anschluss- und Abzweigstahlspundbohlen einschl.
erforderlicher Verbindungselemente und arbeitstechnischer Lochungen sowie die Schlossart gemäß Leistungsbeschreibung herstellen und frei Verwendungsstelle
liefern. Spundwandkonservierungen werden gesondert
vergütet. Schlossdichtung und -zugfestigkeit sind wie
anzuschließende Bohlen auszuführen.
Zweck = Eck- oder Knickausbildung.
Bohlenlänge in m = '10,5 '
Stahlsorte S355GP.
Art der Spundbohle = 'Delta 13 o. glw. und LLS 45_135
o. glw. '
Gewicht in kg/m2 min./max. = '13,1 kg/m und 17,7 k/m '
Liefern als Einzelbohle.
Menge: 0,500 t

*Hinweis*
zu Folgeposition:

erschütterungsfreies Einbringen der Spundwände
räumlich von einander getrennte Bereiche S1 bis S8
einschl. des Verschweißens von Spundwandschlössern beim
Einbringen

**3.1.210 Stahlspundbohlen einbringen Pressen Einzelbohlen Z-Spundbohle OK über Wasser**
StL-Nr. 11721412841399902
Stahlspundbohlen und/oder Konstruktionsspundbohlen
gemäß Leistungsbeschreibung einbringen. Wasserstände
gemäß Leistungsbeschreibung. Arbeitstechnische
Lochungen sind zu verschließen. Einbauhilfen werden
nicht gesondert vergütet. Spundbohlenlieferung wird
gesondert vergütet. Säuberung der Arbeitsebene,
Vergurtung, Verholmung, Verankerung, Aussteifung,
Abdichtung, Oberflächenbehandlung, bauseitige
Stoßpanzerung, Einbringhilfen und Spundwandentwässerung
werden gesondert vergütet.
Art des Einbringens = Pressen.
Gleitmittel stellen und Fädelschlösser bearbeiten.
Spundwand aus Einzelbohlen.
Art = Z-Spundbohle.
Bohlenlänge im m = '9,0 ... 19,5 '
Einbringtiefe in m = '7,0 ... 17,5 '
Gewicht in kg/m2 min./max. = '130 / 140 '
Spundwandoberkante liegt über der Wasserwechselzone.
Menge: 1750,000 m2

*Hinweis*
Zu Folgeposition:

Ausführung an 8 räumlich von einander
getrenntenAbschnitten

**3.1.220 Stahlspundb.m. Trennschnitt kürzen Bohle reinigen Einzelbohlen Über Wasser Abfall an AN**
StL-Nr. 11721416390011291
Stahlspundbohlen und/oder Konstruktionsstahlspundbohlen
gemäß Leistungsbeschr. im Baustellenbereich kürzen.
Wasserstände gemäß Leistungsbeschreibung. Abgerechnet
wird nach Länge des Trennschnittes (Abwicklung)
einschl. Schlösser. Mehraufwand an den Schlössern wird
nicht gesondert vergütet. Soweit das Abbauen der
Vergurtung, Verankerung und Verholmung erforderlich
ist, wird dieses gesondert vergütet.
Abzutrennende Bohlenlänge in m = 'bis 0,5 m '
Spundbohlen vor dem Trennen an der Trennstelle
reinigen.
Ausführung an Einzelbohlen.
Trennschnitt liegt über der Wasserwechselzone.
Nachbearbeitung des Trennschnittes 'ist einzurechnen '
Spundbohlenabschnitte in Eigentum des AN übernehmen und
im Einklang mit den einschlägigen abfallrechtlichen
Vorschriften beseitigen.
Menge: 25,000 m

*Hinweis*
Zu Folgeposition:

S1 - Achse 30,50 m NHN
GewiPlus 30 mm o. glw.,
L = 22,5 m,
LVP = 5,0 m, DuVP = 200 mm
a = 35°
Stahlgüte 670/800

**3.1.230 Verpressanker herstellen 80 v.H. F.l.kraft Zweim. Nachverpr. Daueranker Einstabanker Neig. 30-35 Grad**
StL-Nr. 11721460322239994
Verpressanker gemäß Leistungsbeschreibung,
und statischen Erfordernissen einschl. Kopfausbildung
und aller Bohrarbeiten herstellen.
Bei in Leistungsbeschreibung angegebenem, drückendem
Grundwasser erf. Maßnahmen ausführen.
Bohrgut bis zur Wiederverwertung oder Entsorgung
gemäß Leistungsbeschreibung zwischenlagern.
Überschusssuspension vom AN im Einklang mit den einschlägigen abfallrechtlichen Vorschriften beseitigen.
Lieferungs- und gerätebedingte Stöße herstellen.
Einschließlich arbeitstechnischer Überstände des
Zugglieds. Einschließlich Abnahmeprüfung.
Herstellen der Anschlusskonstruktion an dem zu
verankernden Bauteil und das Durchführen
der Eignungsprüfung werden gesondert vergütet.
Säubern der Arbeitsebene, Wasserhaltung und
Erdarbeiten werden gesondert vergütet.
Allg. bauaufsichtl. zugel. Ankersystem nach Wahl
des AN. Das Durchörtern von in der Leistungsbeschreibung angegebenen Hindernissen und Feststoffen
wird nicht gesondert vergütet.
Ausführung mit bis 80 v.H. Vorspannung der Ankerbeanspruchung Pk.
Ausführung mit zweimaliger Nachverpressung.
Zweck = Daueranker.
Art = Einstabanker.
Ankerlänge Lfree + Lfixed in m = '22,5 m /
Verpresskörper 5m'
Krafteintragungslänge Lfixed in m = '4,0 '
Bemessungswert d. Beanspruchung Ed in kN mind. = 'Ed =
210,65 kN / Ah,d = 54,6 kN/m / Fa,d = 373,5 kN '
Ankerneigung über 30 bis 35 Grad.
Menge: 6,000 St

*Hinweis*
Zu Folgeposition:

S2 - Achse 30,50 m NHN
GewiPlus 35 mm o. glw.,
L = 15,0 m,
LVP = 6,0 m, DuVP = 200 mm
a = 35°
Stahlgüte 670/800

**3.1.240 Verpressanker herstellen 80 v.H. F.l.kraft Zweim. Nachverpr. Daueranker Einstabanker Neig. 30-35 Grad**
StL-Nr. 11721460322239994
Verpressanker gemäß Leistungsbeschreibung,
und statischen Erfordernissen einschl. Kopfausbildung
und aller Bohrarbeiten herstellen.
Bei in Leistungsbeschreibung angegebenem, drückendem
Grundwasser erf. Maßnahmen ausführen.
Bohrgut bis zur Wiederverwertung oder Entsorgung
gemäß Leistungsbeschreibung zwischenlagern.
Überschusssuspension vom AN im Einklang mit den einschlägigen abfallrechtlichen Vorschriften beseitigen.
Lieferungs- und gerätebedingte Stöße herstellen.
Einschließlich arbeitstechnischer Überstände des
Zugglieds. Einschließlich Abnahmeprüfung.
Herstellen der Anschlusskonstruktion an dem zu
verankernden Bauteil und das Durchführen
der Eignungsprüfung werden gesondert vergütet.
Säubern der Arbeitsebene, Wasserhaltung und
Erdarbeiten werden gesondert vergütet.
Allg. bauaufsichtl. zugel. Ankersystem nach Wahl
des AN. Das Durchörtern von in der Leistungsbeschreibung angegebenen Hindernissen und Feststoffen
wird nicht gesondert vergütet.
Ausführung mit bis 80 v.H. Vorspannung der Ankerbeanspruchung Pk.
Ausführung mit zweimaliger Nachverpressung.
Zweck = Daueranker.
Art = Einstabanker.
Ankerlänge Lfree + Lfixed in m = '15 m /
Verpresskörper 6 m '
Krafteintragungslänge Lfixed in m = '6,0 m '
Bemessungswert d. Beanspruchung Ed in kN mind. = 'Ed =
231,18 kN / Ah,d = 67,6 kN/m / Fa,d = 462,4 kN'
Ankerneigung über 30 bis 35 Grad.
Menge: 5,000 St

*Hinweis*
Zu Folgeposition:

S8 - Achse 30,50 m NHN
GewiPlus 25 mm o. glw.,
L = 17,0 m,
LVP = 4,0 m, DuVP = 200 mm
a = 35°
Stahlgüte 670/800

**3.1.250 Verpressanker herstellen 80 v.H. F.l.kraft Zweim. Nachverpr. Daueranker Einstabanker Neig. 30-35 Grad**
StL-Nr. 11721460322239994
Verpressanker gemäß Leistungsbeschreibung,
und statischen Erfordernissen einschl. Kopfausbildung
und aller Bohrarbeiten herstellen.
Bei in Leistungsbeschreibung angegebenem, drückendem
Grundwasser erf. Maßnahmen ausführen.
Bohrgut bis zur Wiederverwertung oder Entsorgung
gemäß Leistungsbeschreibung zwischenlagern.
Überschusssuspension vom AN im Einklang mit den einschlägigen abfallrechtlichen Vorschriften beseitigen.
Lieferungs- und gerätebedingte Stöße herstellen.
Einschließlich arbeitstechnischer Überstände des
Zugglieds. Einschließlich Abnahmeprüfung.
Herstellen der Anschlusskonstruktion an dem zu
verankernden Bauteil und das Durchführen
der Eignungsprüfung werden gesondert vergütet.
Säubern der Arbeitsebene, Wasserhaltung und
Erdarbeiten werden gesondert vergütet.
Allg. bauaufsichtl. zugel. Ankersystem nach Wahl
des AN. Das Durchörtern von in der Leistungsbeschreibung angegebenen Hindernissen und Feststoffen
wird nicht gesondert vergütet.
Ausführung mit bis 80 v.H. Vorspannung der Ankerbeanspruchung Pk.
Ausführung mit zweimaliger Nachverpressung.
Zweck = Daueranker.
Art = Einstabanker.
Ankerlänge Lfree + Lfixed in m = '17,0 m /
Verpresskörper 4 m '
Krafteintragungslänge Lfixed in m = '4,0 '
Bemessungswert d. Beanspruchung Ed in kN mind. = 'Ed =
138,8 kN / Ah,d = 31,8 kNm / Fa,d = 217,1 kN '
Ankerneigung über 30 bis 35 Grad.
Menge: 6,000 St

*Hinweis*
Zu Folgeposition:

Einsatz an 3 von einander räumlich getrennten Orten

einschl. Lieferung des Verpressmaterials

**3.1.260 Verpressanker nachverpressen zweimal nachverpr**
StL-Nr. 12411752002
Verpressanker nachverpressen.
Anker zweimal nachverpressen.
Menge: 6,000 St

*Hinweis*
Zu Folgeposition:

Einsatz an 3 von einander räumlich getrennten Orten

**3.1.270 Geräteeinsatz für Verpressanker Stützwand**
StL-Nr. 12411750529
Geräte für das Herstellen von Verpressankern nach Un-
terlagen des AG einsetzen. Der Einsatz umfasst das einmalige Aufstellen und Abbauen, sowie das Umsetzen im
Bereich des Bauteils.
Bauteil = Stützwand.
Ankerlänge '15 ... 25 m '
Menge: 3,000 St

**3.1.280 Stahlspundbohlen anschließen S355JR +N Binnengewässer**
Stahlspundbohle und/oder Konstruktionsstahlspundbohle
gemäß Leistungsbeschr. im Baustellenbereich dicht an
die vorhandene Wandkonstruktion anschließen.
Wasserstände nach Leistungsbeschreibung.
Arbeitstechnische Lochungen sind zu verschließen.
Anschlussbleche und Verbindungslaschen
werden nicht gesondert vergütet. Liefern der Spundbohle
wird gesondert vergütet. Erf. Erdarbeiten und
Korrosionsschutz
wiederherstellen werden nicht gesondert vergütet.
Ausführung an Anschlussbohle
Länge des Anschlusses je Abschnitt in m =  ca. 3
Stahlsorte der Verbindungsbleche/Laschen S355JR +N.
Spundwandoberkante der vorhandenen Wand liegt im
Binnengewässer im Bereich der Wasserwechselzone.
Menge: 8,000 St

*Hinweis*
Zu Folgeposition:

Einsatz an 8 von einander räumlich getrennten Orten
Anschluss MW - Stahl

erforderliche Arbeiten unter Wasser sind einzurechnen

**3.1.290 Fuge elastisch verschließen Fug.weite < 10 mm Fuge senkrecht**
StL-Nr. 11221586099919200
Fuge nach Leistungsbeschreibung mit Fugendichtstoff
elastisch entsprechend DIN 18540 verschließen. Fugen
vorbereiten und Wandungen mit geeignetem Voranstrich
versehen. Gebrauchsanleitungen der Hersteller beachten.
Abgerechnet wird in Fugenachse.
Bauteil 'Anschlussbereich Mauerwerkswand '
Material 'Mauerwerk und Stahl '
Fugenwandungen 'uneben '
Nennfugenweite bis 10 mm.
Fülltiefe 'nach örtlichem Aufmaß, bis ca. 10 - 15 cm '
Fuge stark geneigt bis senkrecht.
Menge: 40,000 m

*Hinweis*
Zu Folgeposition:

Einsatz an 8 von einander räumlich getrennten Orten
Anschluss Stahl - Stahl

erforderliche Arbeiten unter Wasser sind einzurechnen

**3.1.300 Fuge dicht verschließen Fug.weite < 10 mm Fuge senkrecht Füllstoff dicht**
Fuge dauerhaft und dicht verschließen. Fugen
vorbereiten und Wandungen vorbereiten.
Abgerechnet wird in Fugenachse.
Bauteil 'Anschlussbereich Spundwand '
Material 'Stahl '
Fugenwandungen uneben
Nennfugenweite bis 10 mm.
Fülltiefe 'nach örtlichem Aufmaß '
Fuge stark geneigt bis senkrecht.
dicht gegen nicht-drückendes Wasser
Menge: 40,000 m

*Hinweis*
zu Folgepositionen:

Ausführung zur Andichtung der Spundwand an das
Mauerwerk und die sich anschließenden Spundwände.

Ausführung an 4 räumlich von einander getrennten
Einbauorten

**3.1.310 Einpressung mit Lanze durchführen Einpr. f. Dichtg. Rammen u. Spülen Lanze vertikal Feinstbindemittel Länge 1-2 m Druck 5 bar**
StL-Nr. 10520941723159922
Einpressung mit Lanze nach Zeichnung und Baugrundunterlagen durchführen.
Die Boden- und Grundwasserverhältnisse sind in den Baugrundunterlagen angegeben.
Einbringen der Lanze und Umsetzen des Einpressgerätes
innerhalb des Einsatzbereiches werden nicht gesondert
vergütet.
Liefern des Einpressgutes wird gesondert vergütet.
Zweck = Untergrunddichtung
Einbringen der Lanze durch Rammen und Spülen
Lanze vertikal nach unten
Einpressgut = Feinstbindemittel
Ob. Begrenz. des Verpressabschn. unter Ansatz '30,50 m
NHN'
Unt. Begrenz. des Verpressabschn. unt. Ansatz '26,00 m
NHN '
Länge des einzelnen Verpressabschnittes über 1 bis 2 m
Enddruck bis  5 bar
Menge: 32,000 h

**3.1.320 Einpressgut liefern Feinstbindemittel**
StL-Nr. X10520943705
Einpressgut für Einpressarbeiten liefern
Angaben im Bieterangaben-Verzeichnis über
Zusammensetzung '

....................................................',
Zusatzmittel '

....................................................',
Angabe der Mengenanteile je Liter Einpressgut '

....................................................',
Lieferwerk '

....................................................'.
Einpressgut = Feinstbindemittel
Menge: 8000,000 l

#### Abschnitt 3.2 Stahlbauarbeiten

*Hinweis*
zu Folgeposition:

Ausführung an 3 räumlich von einander getrennten
Einbauorten
S1 / S2 /  S7 / S8
Leiterlänge ca. 4,53 m
einschl. Korrosionsschutz und Deckanstrich in
signalgelb

**3.2.10 Steigeleiter einbauen EAU96 E14 Parallel zur Wand Länge 4-5 m Material S235JR Werkszeugnis In Spundwand**
StL-Nr. 10021731721511599
Steigeleiter nach Zeichnung herstellen und einbauen.
Ausbildung nach EAU 96, E 14.
Anordnung parallel zur Wand mit Haltebügel nach DIN
19703: 1995-11, Bild 6.
Länge über 4 bis 5 m.
Material = S235JR (St 37-2).
Materialgütenachweis durch Werkszeugnis 2.2 nach
DIN EN 10204
Einbau mit Haltewinkeln in Spundwandtälern.
Mit Korrosionsschutz. Angaben zur Vorbereitung, Be-
schichtung, Schichtdicke 'gemäß Liste zugelassener
Systeme der BAW '
Menge: 4,000 St

*Hinweis*
zu Folgeposition:

Ausführung an 4 räumlich von einander getrennten
Einbauorten
S3 / S4 / S5 / S6
Leiterlänge ca. 1,85 m
einschl. Korrosionsschutz und Deckanstrich in
signalgelb

**3.2.20 Steigeleiter einbauen EAU96 E14 Parallel zur Wand Länge 1-2 m Material S235JR Werkszeugnis In Spundwand**
StL-Nr. 10021731721211599
Steigeleiter nach Zeichnung herstellen und einbauen.
Ausbildung nach EAU 96, E 14.
Anordnung parallel zur Wand mit Haltebügel nach DIN
19703: 1995-11, Bild 6.
Länge über 1 bis 2 m.
Material = S235JR (St 37-2).
Materialgütenachweis durch Werkszeugnis 2.2 nach
DIN EN 10204
Einbau mit Haltewinkeln in Spundwandtälern.
Mit Korrosionsschutz. Angaben zur Vorbereitung, Be-
schichtung, Schichtdicke 'gemäß Liste zugelassener
Systeme der BAW '
Menge: 4,000 St

*Hinweis*
zu Folgeposition:

Ausführung an 8 räumlich von einander getrennten
Einbauorten
einschl. Korrosionsschutz und Deckanstrich in
signalgelb

**3.2.30 Haltebügel einbauen EAU 96, BildE14-1 Material St 37-2**
StL-Nr. 1002173273199
Haltebügel nach Zeichnung herstellen und einbauen.
Ausbildung nach EAU 96, Bild E 14-1
Material = S235JR (St 37-2).
Einbau 'auf Spundwandholm '
Mit Korrosionsschutz. Angaben zur Vorbereitung, Be-
schichtung, Schichtdicke 'gemäß Liste zugelassener
Systeme der BAW '
Menge: 8,000 St

*Hinweis*
zu Folgeposition:

Ausführung an 4 räumlich von einander getrennten
Einbauorten
S1 / S2 / S7 / S8

im Bereich Leiter als Leiternische mit Griffschlitz

**3.2.40 Spundwandholm einbauen EAU96 E95-1a Stöße geschw. Verbindg.geschw. Material S235JR Werkszeugnis Korr'sch.gesond.**
StL-Nr. 10021721703111101
Holm als Abdeckung und Kantenschutz einer Spundwand
nach Zeichnung mit Abmessungen entsprechend Spundwandprofil herstellen und einbauen. Abgerechnet wird
in Vorderkante Wand ohne Berücksichtigung von Ni-
scheneinsprüngen.
Ausbildung nach EAU 96, E 95, Bild E 95-1a.
Mit geschweißten Vollstößen.
Verbindung mit Spundwand geschweißt.
Material = S235JR (St 37-2).
Materialgütenachweis durch Werkszeugnis 2.2 nach
DIN EN 10204
Vorbereiten der Oberfläche und Beschichten werden gesondert vergütet.
Menge: 66,000 m

*Hinweis*
zu Folgeposition:

Ausführung an 4 räumlich von einander getrennten
Einbauorten
S3 / S4 / S5 / S6
Ausführung als Leiternische mit Griffschlitz, L = 2,80
m je Abschnitt

**3.2.50 Spundwandholm einbauen EAU96 E95-1a Stöße geschw. Verbindg.geschw. Material S235JR Werkszeugnis Korr'sch.gesond.**
StL-Nr. 10021721703111101
Holm als Abdeckung und Kantenschutz einer Spundwand
nach Zeichnung mit Abmessungen entsprechend Spundwandprofil herstellen und einbauen. Abgerechnet wird
in Vorderkante Wand ohne Berücksichtigung von Ni-
scheneinsprüngen.
Ausbildung nach EAU 96, E 95, Bild E 95-1a.
Mit geschweißten Vollstößen.
Verbindung mit Spundwand geschweißt.
Material = S235JR (St 37-2).
Materialgütenachweis durch Werkszeugnis 2.2 nach
DIN EN 10204
Vorbereiten der Oberfläche und Beschichten werden gesondert vergütet.
Menge: 11,500 m

*Hinweis*
zu Folgeposition:

Ausführung an 2 räumlich von einander getrennten
Einbauorten
S2 / S8

einschl. Herstellung von je 1 Tor pro
Geländerabschnitt, b = 1,0 m

**3.2.60 Geländer einbauen Quad.-/Recht.Rohr Stahl PVC-besch. Werkszeugnis verschließbar**
StL-Nr. 10021751294021902
Geländer mit Verankerungs- und Befestigungsteilen
nach Zeichnung/Baubeschreibung herstellen und einbauen. Abgerechnet wird nach Länge des Handlaufs zwischen den Achsen der Endpfosten.
Höhe = '1,20 m '
aus Quadratrohren und/oder Rechteckrohren.
Stahlgeländer feuerverzinkt DIN EN ISO 1461 und beschichtet mit Stoffen auf PVC-Grundlage mit Eisenglimmer nach DB TL 918 300, Bl. 75, Sollschichtdicke
130 mym.
Materialgütenachweis durch Werkszeugnis 2.2 nach
DIN EN 10204
Einbau 'mit Ankerplatten auf Holm verschweißt '
Mit verschließbarem Torflügel als Panikriegel
Menge: 33,000 m

*Hinweis*
zu Folgeposition:

Ausführung an 3 räumlich von einander getrennten
Einbauorten
S1 / S2 / S7 / S8

2 x U 240, einschl. Gurtbolzen M 45, L = 470 mm

**3.2.70 Gurtung/ Aussteifung f. Verbau herst Spundwand S 355**
StL-Nr. 1211172302299
Gurtung/Aussteifung für Verbau entsprechend statischen
und konstruktiven Erfordernissen nach Unterlagen des AG
herstellen.
Gurtung/Aussteifung für Spundwand.
Stahlsorte = S 355.
Gurtung/Aussteifung 'als Dauerkonstruktion ausbilden '
Menge: 5,000 t

*Hinweis*
zu Folgeposition:

Ausführung an 3 räumlich von einander getrennten
Einbauorten
S1 / S2 / S7 / S8

Konsole 300 x 300 x 20 mm

**3.2.80 Stahlkonstruktion herst. u. mont. S355 Geschweißt**
StL-Nr. 1211201179210
Stahlkonstruktion entsprechend statischen und konstruktiven Erfordernissen nach Unterlagen des AG
einschl. aller Verbindungsmittel herstellen und montieren. Vorbereiten der Stahloberfläche sowie Aufbringen der Beschichtungen werden gesondert vergütet.
Bauteil 'Konsole 300 x 300 x 20 mm '
Stahlsorte = Baustahl S355.
Konstruktion geschweißt.
Menge: 1,000 psch

*Hinweis*
zu Folgeposition:

Ausführung an 3 räumlich von einander getrennten
Einbauorten
S1 / S2 / S8

Ankeranschlusskonstruktion
S1: GewiPlus 30 mm o. glw.,
L = 22,5 m, a = 2,80 m
LVP = 5,0 m, DuVP = 200 mm
a = 35°, Fa,d = 373,5 kN, Ah,d = 54,6 kN

S2: GewiPlus 35 mm o. glw.,
L = 15,0 m, a = 2,80 m
LVP = 6,0 m, DuVP = 200 mm
a = 35°, Fa,d = 462,4 kN, Ah,d = 67,6 kN

S8: GewiPlus 25 mm o. glw.,
L = 17,0 m,
LVP = 4,0 m, DuVP = 200 mm
a = 35°, Fa,d = 217,1 kN, Ah,d = 31,8 kN

**3.2.90 Anschlusskonst. Verpressank. herst. Geschweißt Über Wasser**
StL-Nr. 1172146289192
Ankeranschlusskonstruktion gemäß Leistungsbeschreibung
und statischen Erfordernissen herstellen und einbauen.
Wasserstände gemäß Leistungsbeschreibung.
Durchdringungsfenster herstellen und Erdarbeiten
durchführen. Hilfskonstruktionen auf- und abbauen.
Säubern der Arbeitsebene und Wasserhaltung werden
gesondert vergütet.
Art der Ankeranschlusskonstruktion 'Anschluss an
Spundwand '
Ausführung als geschweißte Konstruktion.
Bemessungswert d. Beanspruchung Ed in kN = '
S1: Ed = 210,7 kN, Ah,d = 54,6 kN
S2: Ed = 231,2 kN, Ah,d = 67,6 kN
S8: Ed = 138,9 kN, Ah,d = 31,8 kN '
Ankeranschluss liegt über der Wasserwechselzone.
Menge: 17,000 St

*Hinweis*
zu Folgeposition:

Ausführung an 8 räumlich von einander getrennten
Einbauorten
Einbau unter Wasser, Tauchereinsatz ist einzurechnen

S1 / S2 / S7 / S8
b x h x d = ca. 2,0 x 1,0 x 0,02 m
b x h x d = ca. 1,0 x 1,0 x 0,02 m

S3
b x h x d = ca. 0,6 x 3,4 x 0,02 m

S4
b x h x d = ca. 0,4 x 3,6 x 0,02 m

S5
b x h x d = ca. 0,5 x 3,5 x 0,02 m

S6
b x h x d = ca. 0,9 x 3,6 x 0,02 m

**3.2.100 Stahlkonstruktion herst. u. mont. S355 Abr.n.Berechnen**
StL-Nr. 121120112920100
Stahlkonstruktion entsprechend statischen und konstruktiven Erfordernissen nach Unterlagen des AG
einschl. aller Verbindungsmittel herstellen und montieren. Vorbereiten der Stahloberfläche sowie Aufbringen der Beschichtungen werden gesondert vergütet.
Bauteil 'Abdichtung unterhalb der Uferwandkonstruktion
zum Einbau des Hinterfüllbetons sowie als
Abschlusskonstruktion Spundwand - Uferwand zum Einbau
der Wasserbausteine '
Stahlsorte = Baustahl S355.
Abgerechnet wird nach Masse durch Berechnen.
Menge: 4,000 t

*Hinweis*
zu Folgeposition:

Ausführung an 4 räumlich von einander getrennten
Einbauorten
Einbau unter Wasser, Tauchereinsatz ist einzurechnen

Aussteifung der Stützkonstruktion

**3.2.110 Stahlkonstruktion herst. u. mont. Stütze S355 Geschweißt**
StL-Nr. 1211201173210
Stahlkonstruktion entsprechend statischen und konstruktiven Erfordernissen nach Unterlagen des AG
einschl. aller Verbindungsmittel herstellen und montieren. Vorbereiten der Stahloberfläche sowie Aufbringen der Beschichtungen werden gesondert vergütet.
Bauteil = Stütze.
Stahlsorte = Baustahl S355.
Konstruktion geschweißt.
Menge: 1,000 psch

#### Abschnitt 3.3 Korrosionsschutzarbeiten

*Hinweis*
zu Folgepositionen:

Ausführung im Werk gemäß Liste der zugelassenen
Korrosionsschutzsysteme der BAW System 6/7 mit einer
Sollschichtdicke von 500 µm mit 2 - 3 DB

Ausführung Spundwand S1 / S2 / S7 / S8 wasserseitig,
obere 5 m und Sichtfläche des Abdeckholms

**3.3.10 Stahloberfläche vorbereiten Erstbeschichtung Sichtflächen Sa 2 1/2 im Werk vorbereitete Fl.**
StL-Nr. 12112211391109112
Stahloberfläche nach Unterlagen des AG für Korrosionsschutz vorbereiten.
Bauteil 'Spundwand und Holm '
Vorbereitung für Erstbeschichtung.
Ausführung im Bereich von Sichtflächen.
Verfahren 'Sandstrahlen o. glw. '
Oberflächenvorbereitungsgrad Sa 2 1/2.
Vorbereitungsarbeiten im Werk durchführen.
Abgerechnet wird die vorbereitete Stahlfläche.
Menge: 800,000 m2

**3.3.20 Stahloberfläche deckbeschichten Sichtflächen im Werk Airless vorbereitete Fl.**
StL-Nr. 12112261391199202
Stahloberfläche nach Unterlagen des AG deckbeschichten.
Bauteil ' Spundwand und Holm'
Ausführung im Bereich von Sichtflächen.
Deckbeschichtung im Werk aufbringen.
Beschichtungsstoff 'nach Liste zugelassener Systeme der
BAW System 6/7'
Sollschichtdicke '500 µm '
Deckbeschichtung mit Airless-Spritzgerät auftragen.
Ecken, Kanten, Schrauben, schwer zugängliche Bereiche,
etc. vorstreichen.
Abgerechnet wird die vorbereitete Stahlfläche.
Menge: 800,000 m2

### Bereich 4 Nebenarbeiten

#### Abschnitt 4.1 Schadstoffuntersuchungen

*Hinweis*
zu Folgepositionen:

Mauerwerk

**4.1.10 Deklarationsanalyse auf Weisung des AG**
Beprobung, L aboranalytik, P rüfbericht und Bewertung
Mauerwerk
nach Vorgaben des AG gemäß Baubeschreibung durchführen.
Hierzu gehören insbesondere je 1 Stück:
Probenahme gemäß LAGA PN9 8 mit Probenahmeprotokoll und
Fotodokumentation. ( 1 St. entspricht 2 Mischproben zu
je 18 Einzelproben, gesamt 36 Einzelproben)
einschl. A - und Abfahrt des Probenehmers
einschließlich Stellung der Probenahmegeräte zur
Probenahmestelle.
Probenahme für Haufwerksbeprobung / Schutenbeprobung
Entnahme von Einzelproben und die Herstellung von
Mischproben je Haufwerk/SL ein MP
Analytik nach Baubeschreibung und aktuellem Regelwerk
Aufstellung Prüfbericht mit verbindlicher
Abfallcharakteristik und Festlegung des
Abfallschlüssels
Bewertung der Analyseergebnisse

Übergabe des vollständigen Prüfberichts mit allen
Teiluntersuchungen, Probenahmeprotokoll ud
Fotodokumentation unter Angabe der SL-Nummer an den AG
in 1-facher und digitaler Ausfertigung unmittelbar nach
Auswertung der Analysen zur Kontrolle bzw. zur
Dorchführung des Abfallmanagements.
Menge: 4,000 St

*Hinweis*
zu Folgepositionen:

Beton

**4.1.20 Deklarationsanalyse auf Weisung des AG**
Beprobung, L aboranalytik, P rüfbericht und Bewertung
Betonteile
nach Vorgaben des AG gemäß Baubeschreibung durchführen.
Hierzu gehören insbesondere je 1 Stück:
Probenahme gemäß LAGA PN9 8 mit Probenahmeprotokoll und
Fotodokumentation. ( 1 St. entspricht 2 Mischproben zu
je 18 Einzelproben, gesamt 36 Einzelproben)
einschl. A - und Abfahrt des Probenehmers
einschließlich Stellung der Probenahmegeräte zur
Probenahmestelle.
Probenahme für Haufwerksbeprobung / Schutenbeprobung
Entnahme von Einzelproben und die Herstellung von
Mischproben je Haufwerk/SL ein MP
Analytik nach Baubeschreibung und aktuellem Regelwerk
Aufstellung Prüfbericht mit verbindlicher
Abfallcharakteristik und Festlegung des
Abfallschlüssels
Bewertung der Analyseergebnisse

Übergabe des vollständigen Prüfberichts mit allen
Teiluntersuchungen, Probenahmeprotokoll ud
Fotodokumentation unter Angabe der SL-Nummer an den AG
in 1-facher und digitaler Ausfertigung unmittelbar nach
Auswertung der Analysen zur Kontrolle bzw. zur
Dorchführung des Abfallmanagements.
Menge: 2,000 St

*Hinweis*
zu Folgepositionen:

Holz

**4.1.30 Deklarationsanalyse auf Weisung des AG**
Beprobung, L aboranalytik, P rüfbericht und Bewertung
Holz
nach Vorgaben des AG gemäß Baubeschreibung durchführen.
Hierzu gehören insbesondere je 1 Stück:
Probenahme gemäß LAGA PN9 8 mit Probenahmeprotokoll und
Fotodokumentation. ( 1 St. entspricht 2 Mischproben zu
je 18 Einzelproben, gesamt 36 Einzelproben)
einschl. A - und Abfahrt des Probenehmers
einschließlich Stellung der Probenahmegeräte zur
Probenahmestelle.
Probenahme für Haufwerksbeprobung / Schutenbeprobung
Entnahme von Einzelproben und die Herstellung von
Mischproben je Haufwerk/SL ein MP
Analytik nach Baubeschreibung und aktuellem Regelwerk
Aufstellung Prüfbericht mit verbindlicher
Abfallcharakteristik und Festlegung des
Abfallschlüssels
Bewertung der Analyseergebnisse

Übergabe des vollständigen Prüfberichts mit allen
Teiluntersuchungen, Probenahmeprotokoll ud
Fotodokumentation unter Angabe der SL-Nummer an den AG
in 1-facher und digitaler Ausfertigung unmittelbar nach
Auswertung der Analysen zur Kontrolle bzw. zur
Dorchführung des Abfallmanagements.
Menge: 4,000 St

*Hinweis*
zu Folgepositionen:

Boden

**4.1.40 Deklarationsanalyse auf Weisung des AG**
Beprobung, L aboranalytik, P rüfbericht und Bewertung
Boden
nach Vorgaben des AG gemäß Baubeschreibung durchführen.
Hierzu gehören insbesondere je 1 Stück:
Probenahme gemäß LAGA PN9 8 mit Probenahmeprotokoll und
Fotodokumentation. ( 1 St. entspricht 2 Mischproben zu
je 18 Einzelproben, gesamt 36 Einzelproben)
einschl. A - und Abfahrt des Probenehmers
einschließlich Stellung der Probenahmegeräte zur
Probenahmestelle.
Probenahme für Haufwerksbeprobung / Schutenbeprobung
Entnahme von Einzelproben und die Herstellung von
Mischproben je Haufwerk/SL ein MP
Analytik nach Baubeschreibung und aktuellem Regelwerk
Aufstellung Prüfbericht mit verbindlicher
Abfallcharakteristik und Festlegung des
Abfallschlüssels
Bewertung der Analyseergebnisse

Übergabe des vollständigen Prüfberichts mit allen
Teiluntersuchungen, Probenahmeprotokoll ud
Fotodokumentation unter Angabe der SL-Nummer an den AG
in 1-facher und digitaler Ausfertigung unmittelbar nach
Auswertung der Analysen zur Kontrolle bzw. zur
Dorchführung des Abfallmanagements.
Menge: 4,000 St

*Hinweis*
zu Folgepositionen:

Baumischabfall

**4.1.50 Deklarationsanalyse auf Weisung des AG**
Beprobung, L aboranalytik, P rüfbericht und Bewertung
Boden
nach Vorgaben des AG gemäß Baubeschreibung durchführen.
Hierzu gehören insbesondere je 1 Stück:
Probenahme gemäß LAGA PN9 8 mit Probenahmeprotokoll und
Fotodokumentation. ( 1 St. entspricht 2 Mischproben zu
je 18 Einzelproben, gesamt 36 Einzelproben)
einschl. A - und Abfahrt des Probenehmers
einschließlich Stellung der Probenahmegeräte zur
Probenahmestelle.
Probenahme für Haufwerksbeprobung / Schutenbeprobung
Entnahme von Einzelproben und die Herstellung von
Mischproben je Haufwerk/SL ein MP
Analytik nach Baubeschreibung und aktuellem Regelwerk
Aufstellung Prüfbericht mit verbindlicher
Abfallcharakteristik und Festlegung des
Abfallschlüssels
Bewertung der Analyseergebnisse

Übergabe des vollständigen Prüfberichts mit allen
Teiluntersuchungen, Probenahmeprotokoll ud
Fotodokumentation unter Angabe der SL-Nummer an den AG
in 1-facher und digitaler Ausfertigung unmittelbar nach
Auswertung der Analysen zur Kontrolle bzw. zur
Dorchführung des Abfallmanagements.
Menge: 2,000 St

*Hinweis*
zu Folgepositionen:

Baumischabfall

**4.1.60 Deklarationsanalysen nach EBV auf Weisung des AG, Boden**
Probeentnahme und Deklarationsanalyse für Bauabfälle
nach EBV bzw. BBodSchV durchführen, auf Anweisung des
AG, sowie Bestimmung der Materialwerte und Durchführung
der Materialklasseneinstufung

Durchführung des Eignungsnachweises nach
Ersatzbaustoffverordnung (EBV) mit dem ausführlichen
Säuleneluat. Untersuchung der geforderten Parameter
(gem. Anlage 4, Tab. 2.1 der EBV) mit vier
unterschiedlichen Wasser-Feststoffverhältnissen je
Probe

Die Beprobung und Analytik hat durch ein nachweislich
akkreditiertes Labor zu erfolgen, einschl. Auswertung
der Ergebnisse nach den Vorsorgewerten der BBodSchV
Tabelle 1 und 2 sowie der DepV.

Prüfbericht und Probenahmeprotokoll 1-fach in Papier,
1-fach digital als Scan / Datei im Format PDF, Version
A-1.
Abrechnung erfolgt erst nach Vorliegen aller
Unterlagen.
Menge: 4,000 St

#### Abschnitt 4.2 Stillstandszeiten

**4.2.10 Stillstandszeiten - Abfallmanagement AG**
Stillstands- und Liegezeiten der Schubleichter im
Zeitraum von der Vorlage des Ergebnisses der
Schadstoffuntersuchung bis zur Vorlage der Zuweisung
der SBB zur Durchführung des Abfallmanagements durch
den AG.
Menge: 5,000 St

**4.2.20 Stillstandszeiten - Abfallmanagement AN**
Stillstands- und Liegezeiten der mit Abfall beladenen
Schubleichter an der Liegestelle im Zetraum von der
Beprobung und Analyse des Ergebnisses der
Schadstoffuntersuchung zur Durchführung des
Abfallmanagements durch den AN.
Menge: 5,000 St

#### Abschnitt 4.3 Kontrollprüfungen

*Hinweis*
Zu nachfolgenden Positionen:

Ausführung an räumlich von einander getrennten
Standorten
S1 / S2 / S7 / S8, je 4 Stück je Schnitt

**4.3.10 Plattendruckversuch nach nach DIN 18134 durchführen**
Plattendruckversuch nach TP-BF Teil B 8.3 für
Kontrollprüfung mit leichtem Fallgewichtsgerät nach
Angabe des AG durchführen einschliesslich
Bereitstellung sämtlicher Geräte sowie Auswertung und
Darstellung der Messergebnisse.  Prüfergebnis
dokumentieren und an AG übergeben.

Ausführung an räumlich und zeitlich getrennten
Prüfstellen.
Nachzuweisende Verdichtung Evd > 45 MPa.
Menge: 16,000 Stk

**4.3.20 Sichtprüfung durchführen Bauwerk**
StL-Nr. 12112041601
Sichtprüfung (VT) durchführen. Vorgefundene Unregelmäßigkeiten und Fehlstellen kennzeichnen, bewerten
und protokollieren. Die Protokolle sind dem AG im Original zu übergeben.
Bauteil = Bauwerk.
Menge: 1,000 psch

**4.3.30 Zerstörungsfreie Prüf. durchführen PT Verschweißen**
StL-Nr. 1211204210202
Zerstörungsfreie Prüfung durchführen. Schad- und fehlerhafte Bereiche auf Anordnung des AG prüfen. Vorgefundene Unregelmäßigkeiten und Fehlstellen kennzeichnen, bewerten und protokollieren. Die Protokolle sind
dem AG im Original zu übergeben.
Prüfart = Eindringprüfung (PT).
Prüfen nach dem Verschweißen der Bauteile.
Menge: 30,000 m

*Hinweis*
Zu nachfolgender Position:

Ausführung an räumlich von einander getrennten
Standorten
S1 / S2 /  S8

Belastungsprüfung nach DIN EN 1537 mit DIN SPEC 18537
und DIN EN 1997-1

**4.3.40 Belastungsprüfung durchführen**
Belastungsprüfungen an Verpressankern nach  DIN EN 1537
mit DIN SPEC 18537 und DIN EN 1997-1 durchführen.
Durchführung an 3 Ankern je Schnitt.
Ankerkraft 'gem. statischer Berechnung'
Menge: 9,000 St

### Bereich 5 Stundenlohnarbeiten

#### Abschnitt 5.1 Verrechnungssätze Hindernisbeseitigung

**5.1.10 Kolonneneinsatz f . Hindernisbeseit .**
Kolonne zur Beseitigung unvorhergesehener Hindernisse
einsetzen. Vergütet wird ein Verrechnungssatz, der
sämtliche Aufwendungen für den Einsatz, insbesondere
Gerätevorhalte- und Betriebsstoffkosten sowie die Kosten für das Bedienungspersonal einschließlich sämtlicher Zuschläge umfasst. Abgerechnet werden die tatsächlichen geleisteten Einsatzstunden, ohne Stillstand.
Einsatz für Arbeiten zum Einbringen von Spundwänden
Menge: 10,000 h

**5.1.20 Stahlspundb.m. Einbringhilfe einbr. Bodenaustausch Überschnitten Durchm.n .Wahl**
Stahlspund- und Konstruktionsstahlspundbohlen mit
Einbringhilfe nach Zeichnung, Baubeschreibung und Gründungsgutachten einbringen.
Vergütet wird der Mehraufwand, der zum Einbringen pro
m2 erforderlich wird.
Einbringen erschütterungsfrei gem. Baubeschreibung
Ausführungsart = Bohrung mit Bodenaustausch
Überschnittene Bohrung in Spundwandachse
Bohrlochdurchmesser nach Wahl durchführen.
Angaben in Bieterangaben-Verzeichnis über
Bohrlochdurchmesser '

....................................................',
Menge: 100,000 m2

**5.1.30 Kolonneneinsatz f . Hindernisbeseit .**
Kolonne zur Beseitigung unvorhergesehener Hindernisse
einsetzen. Vergütet wird ein Verrechnungssatz, der
sämtliche Aufwendungen für den Einsatz, insbesondere
Gerätevorhalte- und Betriebsstoffkosten sowie die Kosten für das Bedienungspersonal einschließlich sämtlicher Zuschläge umfasst. Abgerechnet werden die tatsächlichen geleisteten Einsatzstunden, ohne Stillstand.
Einsatz für Arbeiten zum Herstellung der Verankerung
Menge: 10,000 h

**5.1.40 Verrechnungssatz f.Schwimmgeraet Ponton nach BAV**
StL-Nr. X1902301313601
Stundenlohnarbeiten durch schwimmende Fahrzeuge
oder Geraete auf Anordnung des AG ausfuehren.
Der Verrechnungssatz fuer das jeweilige schwimmende Fahrzeug oder Geraet umfasst saemtliche
Aufwendungen fuer den Einsatz, insbesondere
Geraetevorhalte- und Betriebsstoffkosten sowie
saemtliche Zuschlaege einschliesslich der Kosten
fuer das Bedienungspersonal.
Der Verrechnungssatz gilt fuer das zum Zeitpunkt
des Abrufes einsatzbereit auf der Baustelle befindliche schwimmende Fahrzeug oder Geraet.
Verguetet werden die angefangenen Stunden zwischen
Einsatzbeginn und -ende, jedoch ohne Reparatur-
und Wartungszeiten.
Arbeitsponton.
Angaben im Bieterangaben-Verzeichnis ueber
Name '

....................................................',
Eigner '

....................................................',
Geraete-/Fahrzeugkenngroesse '

....................................................',
Leistungsdaten '

....................................................'.
Menge: 10,000 h

**5.1.50 Verrechnungssatz f.Schwimmgeraet Schubboot nach BAV**
StL-Nr. X1902301313801
Stundenlohnarbeiten durch schwimmende Fahrzeuge
oder Geraete auf Anordnung des AG ausfuehren.
Der Verrechnungssatz fuer das jeweilige schwimmende Fahrzeug oder Geraet umfasst saemtliche
Aufwendungen fuer den Einsatz, insbesondere
Geraetevorhalte- und Betriebsstoffkosten sowie
saemtliche Zuschlaege einschliesslich der Kosten
fuer das Bedienungspersonal.
Der Verrechnungssatz gilt fuer das zum Zeitpunkt
des Abrufes einsatzbereit auf der Baustelle befindliche schwimmende Fahrzeug oder Geraet.
Verguetet werden die angefangenen Stunden zwischen
Einsatzbeginn und -ende, jedoch ohne Reparatur-
und Wartungszeiten.
Schubboot.
Angaben im Bieterangaben-Verzeichnis ueber
Name '

....................................................',
Eigner '

....................................................',
Geraete-/Fahrzeugkenngroesse '

....................................................',
Leistungsdaten '

....................................................'.
Menge: 10,000 h

**5.1.60 Verrechnungssatz f.Schwimmgeraet Schute bis 200 t nach BAV**
Stundenlohnarbeiten durch schwimmende Fahrzeuge
oder Geraete auf Anordnung des AG ausfuehren.
Der Verrechnungssatz fuer das jeweilige schwimmende Fahrzeug oder Geraet umfasst saemtliche
Aufwendungen fuer den Einsatz, insbesondere
Geraetevorhalte- und Betriebsstoffkosten sowie
saemtliche Zuschlaege einschliesslich der Kosten
fuer das Bedienungspersonal.
Der Verrechnungssatz gilt fuer das zum Zeitpunkt
des Abrufes einsatzbereit auf der Baustelle befindliche schwimmende Fahrzeug oder Geraet.
Verguetet werden die angefangenen Stunden zwischen
Einsatzbeginn und -ende, jedoch ohne Reparatur-
und Wartungszeiten.
Schute bis 200 t.
Angaben im Bieterangaben-Verzeichnis ueber
Name '

....................................................',
Eigner '

....................................................',
Geraete-/Fahrzeugkenngroesse '

....................................................',
Leistungsdaten '

....................................................'.
Menge: 10,000 h

**5.1.70 Verrechnungssatz f.Schwimmgeraet Arbeitsboot nach BAV**
StL-Nr. X1902301313701
Stundenlohnarbeiten durch schwimmende Fahrzeuge
oder Geraete auf Anordnung des AG ausfuehren.
Der Verrechnungssatz fuer das jeweilige schwimmende Fahrzeug oder Geraet umfasst saemtliche
Aufwendungen fuer den Einsatz, insbesondere
Geraetevorhalte- und Betriebsstoffkosten sowie
saemtliche Zuschlaege einschliesslich der Kosten
fuer das Bedienungspersonal.
Der Verrechnungssatz gilt fuer das zum Zeitpunkt
des Abrufes einsatzbereit auf der Baustelle befindliche schwimmende Fahrzeug oder Geraet.
Verguetet werden die angefangenen Stunden zwischen
Einsatzbeginn und -ende, jedoch ohne Reparatur-
und Wartungszeiten.
Arbeitsboot.
Angaben im Bieterangaben-Verzeichnis ueber
Name '

....................................................',
Eigner '

....................................................',
Geraete-/Fahrzeugkenngroesse '

....................................................',
Leistungsdaten '

....................................................'.
Menge: 10,000 h

**5.1.80 Verrechnungssatz fuer Baugeraet Bohrgeraet nach BAV**
StL-Nr. X1902301118501
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Bohrgeraet.
Angaben im Bieterangaben-Verzeichnis ueber
Geraetehersteller '

....................................................',
Geraetetyp '

....................................................',
Geraetekenngroesse '

....................................................'.
Menge: 10,000 h

**5.1.90 Verrechnungssatz f.Schwimmgeraet Schwimmgreifer nach BAV**
StL-Nr. X1902301311501
Stundenlohnarbeiten durch schwimmende Fahrzeuge
oder Geraete auf Anordnung des AG ausfuehren.
Der Verrechnungssatz fuer das jeweilige schwimmende Fahrzeug oder Geraet umfasst saemtliche
Aufwendungen fuer den Einsatz, insbesondere
Geraetevorhalte- und Betriebsstoffkosten sowie
saemtliche Zuschlaege einschliesslich der Kosten
fuer das Bedienungspersonal.
Der Verrechnungssatz gilt fuer das zum Zeitpunkt
des Abrufes einsatzbereit auf der Baustelle befindliche schwimmende Fahrzeug oder Geraet.
Verguetet werden die angefangenen Stunden zwischen
Einsatzbeginn und -ende, jedoch ohne Reparatur-
und Wartungszeiten.
Schwimmgreifer.
Angaben im Bieterangaben-Verzeichnis ueber
Name '

....................................................',
Eigner '

....................................................',
Geraete-/Fahrzeugkenngroesse '

....................................................',
Leistungsdaten '

....................................................'.
Menge: 10,000 h

**5.1.100 Verrechnungssatz f. Geräte u. Transporteinheiten**
Zusätzliches Umsetzen eines Gerätes mit den
dazugehörigen Transporteinheiten auf Weisung des AG.
Verrechnungssatz für schwimmende Geräte, der sämtlichen
Aufwendungen für den Einsatz, wie z.B. Gerätevorhalteudn Betriebsstoffkosten und sämtliche Zuschläge für das
Bedienungspersonal
Abrechnung nach tatsächlich geleisteten Einsatzstunden
Geräte: Spundwandpresse mit Materialschute
Menge: 10,000 h

#### Abschnitt 5.2 Stundenlohnarbeiten

**5.2.10 Verrechnungssatz fuer Arbeitskraft BVA (II)**
StL-Nr. 19023010103
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Bauvorarbeiter oder dgl. (Berufsgruppe II).
Menge: 10,000 h

**5.2.20 Verrechnungssatz fuer Arbeitskraft SpezialBFA (III)**
StL-Nr. 19023010104
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Spezialbaufacharbeiter (Berufsgruppe III).
Menge: 10,000 h

**5.2.30 Verrechnungssatz fuer Arbeitskraft Geh.BFA (IV)**
StL-Nr. 19023010105
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Gehobene Baufacharbeiter (Berufsgruppe IV).
Menge: 10,000 h

USt %: 19,00
